# LOS 1 Dieselstraße 14
Angebotsaufforderung (GAEB DA XML 3.3, DA83)
Beschreibung: Errichtung einer Hybridanlage mit Erneuerbaren Energien
Währung: EUR
Ausführungsbeginn: 15.10.2026
Ausführungsende: 15.08.2027
Auftraggeber: ProPotsdam GmbH, vertreten durch ProPotsdam Wohnen GmbH, Pappelallee 4, 14469 Potsdam; Vergabenummer: 20150_EV_Gas_Dieselstr.14.neu
Erstellt mit: GaebWriter V4.12, GaebWriter, 10.07.2026

## - ZUSÄTZLICHE TECHNISCHE VERTRAGSBEDINGUNGEN -
- ZUSÄTZLICHE TECHNISCHE VERTRAGSBEDINGUNGEN -
Es gilt die VOB/B und C und die gewerkespezifischen EN/DIN-Normen sowie die technischen Regelwerke, alle sonstigen gültigen technischen Vorschriften und Auflagen der in der Bundesrepublik Deutschland
allgemein anerkannten Fach-, Sicherheits- und Aufsichtsbehörden sowie Gütegemeinschaften, die bei
Ausführung der Leistungen den AN berührt werden.
Herstellervorschriften, Anwendungsrichtlinien der Lieferwerke sowie die Werksvorschriften und Einbaurichtlinien der jeweiligen Material- und Zubehörlieferfirmen sind als Erweiterung der technischen Regelungen zu verstehen und zu beachten. Es gilt die bei Vertragsabschluss aktuelle und geltende
Ausgabe der VOB. Die Einheitspreise verstehen sich einschließlich aller zur fertigen, kompletten Leistung erforderlichen Lieferungen, Arbeiten, Nebenleistungen, Materialien und Transportleistungen zur und innerhalb der Baustelle/des Bauwerkes.
Planunterlagen des AG
Dem AN werden alle erforderlichen Unterlagen, Planungen und Zeichnungen digital zur Verfügung gestellt.
Werkplanung des AN
Die Werkplanung ist nach Erfordernis des jeweiligen Gewerkes auf Anforderung zu erstellen. Alle Unterlagen
der technischen Bearbeitung sind grundsätzlich digital vorzulegen. Vorlage aller grundsätzlichen Planungen vor Bestellung und frühzeitig vor Arbeitsbeginn. Es ist grundsätzlich die Werkplanung mit allen erforderlichen
Unterlagen vom AN zu liefern. Die Werkplanung wird vom Architekten in gestalterischer Hinsicht auf
Übereinstimmung mit dem Entwurf geprüft. Die Genehmigung der Unterlagen durch den Architekten,
erfolgt nur für die Form, jedoch nicht für Aufbau und die Funktion der einzelnen Bestandteile. Es ist
ausreichend Bearbeitungszeit zu berücksichtigen und die Werkplanung in geeigneter Weise zu erstellen.
Korrekturen und technische Abstimmungen sind vom ANindie Unterlagen zu übernehmen. Der AN ist jedoch für die technische Richtigkeit seiner Ausführung weiter allein verantwortlich. Behördliche Abnahmen sind vom AN mit allen notwendigen Dokumentationen und Planunterlagen vorzubereiten. Diese Unterlagen sind in
2-facher Ausfertigung auf Papier und zusätzlich digital vorzulegen.
Alternativ-Angebote
Änderungsvorschläge, Nebenangebote oder Alternativangebote sind möglich. Schlägt der Bieter Ausführungsarten anders als im Leistungsverzeichns beschrieben vor, wird gebeten, dies als Nebenangebot in besonderer Anlage beizufügen.Der Bieter, der anders anbietet als in der Ausschreibung beschrieben, muss die Gleichwertigkeit nachweisen.
Wird der Auftrag auf ein Nebenangebot erteilt, dann sind mit der vereinbarten Vergütung alle vom Änderungsvorschlag oder dem Nebenangebot beeinflussten Leistungen abgegolten, die zur vollständigen Ausführung der vertraglichen Leistung erforderlich werden.
Aufmaß
Die Leistungen des AN sind nach örtlichem Aufmaß herzustellen und den Gegebenheiten und Erfordernissen
der Vorleistungen/Baustelle anzupassen. Die jeweils erforderlichen Aufmaße sind vor Bestellung und
Anfertigung eigenverantwortlich vom AN zu nehmen. Alle Bestellmaterialien und -teile sind entsprechend früh zu bestellen, damit Verspätungen durch fehlende Dinge ausgeschlossen sind.
Der vorhandene Meterriss ist vom AN in seine einzelnen Arbeitsbereiche zu übertragen.
Weiterhin sind Aufmaße für die Rechnungsstellung entsprechend den vorgegebenen Gliederungen und
Positionen zu erstellen, wobei die Einzelmengen getrennt und mit Zwischensummen versehen, zu ermitteln
sind. In jedem Fall sind die Aufmaße vor Erstellung mit der Bauleitung abzustimmen.
Muster
Muster sind auf Anfrage zügig und kostenlos zur Freigabe vorzulegen. Dies hat so rechtzeitig zu
erfolgen, daß bei Ablehnung neue Materialien beschafft werden können und die Termineinhaltung nicht gefährdet ist. Weitere Hinweise zu Bemusterung und ggf. Aufmaßbesonderheiten sind den nachfolgenden
gewerkspezifischen ZTV zu entnehmen. Zu bemustern sind in jedem Fall und mindestens alle sichbar bleibenden Oberflächen und Bauteile (z.B. Farbtöne, Putzstukturen, Lacke, Schliffe, Beschläge, Boden-, Wand-, Deckenbeläge und -bekleidungen usw.)
Ablauf Termine
Ausführung aller Arbeiten nach Erfordernis des Baustellenablaufes und Fortschritt der Arbeiten. Falls
erforderlich, sind die Arbeiten in Abschnitten zu erstellen, auch für mehrmaliges An- und Abrücken von
der Baustelle erfolgt keine gesonderte Vergütung. Der AN muß die notwendige Feinabstimmung des Ablaufes
eigenverantwortlich mit den anderen Gewerken herbeiführen. Ein Feinterminplan für seine eigene
Leistungen auf Grundlage der Terminvorgaben des AG ist vom AN auf Anforderung zu erstellen. Genaue
Vertragstermine (Zwischen- und Endtermine) werden im Rahmen der Beauftragung vereinbart.
Schutzmaßnahmen
Alle angrenzenden Bauteile und Anlagen sind vor Verschmutzungen und Schäden zu schützen. Der AN hat
seine Arbeitsweisen so anzupassen und zu wählen, das keine Schäden an vorhandenen Bauteilen oder Anlagen entstehen. Der AN haftet für alle durch seine Bauarbeiten entstehenden Schäden. Weiterhin hat er
seine eigenen Leistungen bis zu Abnahme zu schützen, auch vor Winterschäden.
Gerüste
Alle Arbeitsbühnen, Innengerüste für Leistungen des AN, auch über 2m Höhe über Standfläche, sind einzurechnen.
Komplette Fassadengerüste sind hier nicht gemeint, sondern ggf. extra beschrieben (siehe
Baustelleneinrichtung oder extra Titel). Werden Gerüste bauseits bereitgestellt, so können sie unter der
Voraussetzung der Verkehrssicherheit vom AN auf eigene Gefahr benutzt werden. Müssen vorhandene
Schutzvorrichtungen zur Ausführung der Arbeiten entfernt werden, so sind diese nach Beendigung der
Arbeiten vorschriftsgemäß wiederherzustellen. Für das Aufrechterhalten der Betriebssicherheit ist der
jeweilige Nutzer verantwortlich. Gerüste sind sauber zu halten (Schmutz, Staub, Bauschutt) und werktäglich zu reinigen; dabei ist die Fassade vor Staub und Wasser zu schützen. Sie sind grundsätzlich in dem Zustand
zurückzugeben wie sie übernommen worden sind. Das Anbringen von Schwenkarmaufzügen u. dgl. darf nur an den dafür vorgesehenen Punkten und nach Abstimmung mit dem Aufsteller der Gerüste oder mit der Bauleitung erfolgen.
Schuttentsorgung
Aller durch Arbeiten des AN anfallende Schutt (Abrissmaterialien, Abfälle, Verpackungen usw.) ist
schnellstmöglich abzutransportieren und fachgerecht zu entsorgen. Das evtl. erforderliche Sortieren, Sammeln, Zwischenlagern und getrennte Laden und transportieren ist einzurechnen. Ebenso sind alle Transporte und insbesondere Entsorgungsgebühren und Deponiekosten einzurechnen. Alle geltenden Auflagen zur Abfallbehandlung und Abfallentsorgung sind zu befolgen. Der AG kann vom AN jederzeit schriftliche Nachweise über die fachgerechte Entsorgung aller angefallenen Abfalls verlangen. Auf Verlangen des AG ist vom AN zur Abrechnung der Leistung eine lückenlose Zusammenstellung aller zugehörigen Abfallverbringungen vorzulegen. Diese Regelungen für die Schuttentsorgung gelten für alle folgend beschriebenen Leistungen des AN, für alle Gewerke, auch wenn in den Positionen nicht gesondert erwähnt. Die jeweiligen Ansätze sind in die EP einzurechnen.

## Baubeschreibung
Die Gaskesselanlage mit einer Trinkwassererwärmung als indirekt beheizter Speicher soll demontiert und eine Luft-Wasser-Wärmepumpe mit Spitzenlastkessel und Frischwasserstation soll installiert werden.
Die Bestandsanlage ist aus dem Baujahr1998 und besteht aus einem Gussgliederkessel mit Gasbrenner, einer Edelstahl-Abgasanlage, Trinkwassererwärmung mit indirekt beheiztem Speicher.
Die vorhandenen Anlagenteile sind komplett zu demontieren. Die Heizungszentrale ist vom Innenhof über eine Kellertreppe und den Kellerflur erreichbar. Der Heizungsraum ist gegenüber dem restlichen Keller 4 Stufen tiefer gelegen.
Die Baumaßnahmen werden in Abschnitte unterteilt. Die Maßnahmen zur Heizungsoptimierung sind nach Auftragserteilung und die Maßnahmen zur Erneuerung der Wärmeerzeugung nach Wareneingang umzusetzen.
Die geplante neue Wärmeerzeugung und zentrale Trinkwassererwärmung sollen in den vorhandenen Heizungsräumen möglichst kompakt in der Raummitte errichtet werden. Sie sind heizungs- und trinkwasserseitig an die Bestandsanlagen anzuschließen.
Zur Reduzierung der Systemtemperaturen werden Maßnahmen zur Optimierung der Heizungsanlage durchgeführt. Es werden sämtliche Thermostatventile durch voreinstellbare ersetzt und diese hydraulisch abgeglichen. Kritische Heizflächen werden gegen größere ausgetauscht. Kritische Rohrleitungsabschnitte werden gegen größere ausgetauscht. Die Steigleitungen werden mit voreinstellbaren Regulierventilen oder Differenzdruckreglern ausgestattet.
Zur Erwärmung des Trinkwassers wird eine zweistufige Frischwasserstation, mit Schichtspeicher eingesetzt.
Entsprechend DVGW Arbeitsblatt W551 muss eine Temperatur von mindestens 60°C am Warmwasseraustritt des Trinkwassererwärmers eingehalten werden.
Die neuen Anlagenteile werden an die bestehende Heizungs- und Sanitäranlage angeschlossen. Dabei sind Kupferrohrleitungen für Trinkwasser und Edelstahlrohrleitungen für Heizungswasser mit entsprechenden Zulassungen einzusetzen.
Die Wärmedämmung erfolgt nach GEG mit aluk. Mineralfaserschalen, die im sichtbaren Bereich zusätzliche eine Ummantelung aus Folie erhalten. In Mauerwerksdurchführungen werden durch die Mineralfaserschalen die Anforderungen an den baulichen Brandschutz erfüllt.
Zur betriebsinternen Erfassung der Wärmeleistungen werden pro Wärmeerzeuger Wärmemengenzähler eingesetzt, die auf den Regler aufgeschaltet werden.
Der Wärmemengenzähler zur Erfassung der Trinkwassererwärmung ist und bleibt im Bestand der Firma Techem. Der vorhandene Zähler wird aus- und wieder eingebaut und auf den Regler aufgeschaltet. Zählerstände sind zu protokollieren.
Für die Anlagenausdehnung wird ein statisches Membran-Ausdehnungsgefäß mit Nachspeisung und Wasseraufbereitung eingesetzt. Die Steuerung wird auf den Regler aufgeschaltet.

## Gebäudeautomation
Die Heizungsstationen werden nachträglich über das Kommunikationsprotokoll BACnet/IP auf die GA-MBE des Auftraggebers aufgeschaltet. Hierzu ist das Gateway BACnet/IP als Schnittstelle vorzusehen.
Die Feldgeräte zur Steuerung und Regelung der Anlage werden als Standardsignale auf den übergeordneten Zentralregler aufgeschaltet.
Notwendige Internetanschlüsse werden gemäß Planung durch den Auftraggeber bauseits geliefert und in Betrieb genommen.

## 00 Dieselstraße 14, 14482 Potsdam Hybridanlage

### Titel 001 Anlagen zur Wärmeerzeugung

#### Bereich 001.001 Demontage

*Hinweis: - Zusätzliche Technische Vertragsbedingung -*
- Zusätzliche Technische Vertragsbedingung -
Im Rahmen der Modernisierung werden im Gebäude nicht mehr benötigte Anlagenteile der Heizungs- und
Sanitäranlage, demontiert und entsorgt. In die Einheitspreise ist die jeweilige fachgerechte Entsorgung einzukalkulieren. Ein Entsorgungsnachweis einer zugelassenen Annahmestelle ist der Bauleitung auf
Verlangen vorzulegen.

**001.001.1 Heizungsanlage außer Betrieb nehmen Heizkesselanlage und Regelung von der Strom**
Heizungsanlage außer Betrieb nehmen
Heizkesselanlage und Regelung von der Stromversorgung trennen und alle Geräte stromlos abklemmen
gesamte Heizungsanlage entleeren
Menge: 1,000 Stck
Produkt:
  Artikel:
    Artikelkurztext:
    Heizungsanlage außer Betrieb nehmen
    Heizkesselanlage und Regelung von der Strom

**001.001.2 Heizkessel mit Brenner demontieren**
Gaskessel- Anlage demontieren
einschl. Wärmedämmung aus
Mineralfaser sowie Verkleidung aus lackiertem Stahlblech
incl. Flanschen und
Anschlußarmaturen und Pumpen, Sicherheitseinrichtungen,
Gasbrenner sowie
Regelung einschl. sämtlicher Verkabelung.
  - Leistung: 42 kW
 - Baujahr ca. 1998
demontieren und fachgerecht entsorgen.
Menge: 1,000 Stck
Produkt:
  Artikel:
    Artikelkurztext: Heizkessel mit Brenner demontieren

**001.001.3 Edelstahlschornstein D 140 mm aus dem vorhandenen Schornsteinzug ausbauen, einsc**
Edelstahlschornstein D 110 mm aus dem vorhandenen Schornsteinzug ausbauen, einschließlich aller Stemm- und Nebenarbeiten
Die wirksame Schornsteinhöhe beträgt ca. 20 m
Menge: 1,000 Stck
Produkt:
  Artikel:
    Artikelkurztext: Edelstahlschornstein D 140 mm aus dem vorhandenen Schornsteinzug ausbauen, einsc

**001.001.4 Trinkwassererwärmer demontieren einschl. Wärmedämmung aus geschäumtem Material**
Trinkwassererwärmer demontieren
einschl. Wärmedämmung aus geschäumtem Material
inkl. Anschlußarmaturen und Pumpen,
sämtlicher Verkabelung.
 - Inhalt : 400 Liter
 - Baujahr: ca. 2000
demontieren und entsorgen
Menge: 1,000 Stck
Produkt:
  Artikel:
    Artikelkurztext:
    Trinkwassererwärmer demontieren
    einschl. Wärmedämmung aus geschäumtem Material

**001.001.5 Zum Materialabtransport und zur Materialanlieferung sind Baumaßnahmen notwendig**
*** Pauschalposition
*** Bedarfsposition ohne GB
Zum Materialabtransport und zur Materialanlieferung ist die Stahlzarge des Heizungsraumes und die Holzzarge zum Treppenabgang zu entfernen.
Nach den Umbauarbeiten ist die Stahlzarge wieder einzuschweißen, die Schweißnähte mit Rostschutz zu versehen und die Holzzarge wieder einzustzen. Die Zargen sind gegenzuputzen .
Menge: 1,000 psch
Produkt:
  Artikel:
    Artikelkurztext: Zum Materialabtransport und zur Materialanlieferung sind Baumaßnahmen notwendig

**001.001.6 Membran-Ausdehnungsgefäß demontieren inkl. Anschlußarmaturen - Typ:**
Membran-Ausdehnungsgefäß  demontieren
inkl. Anschlußarmaturen
 - Inhalt : 200 Liter
demontieren und fachgerecht entsorgen
Menge: 1,000 Stck
Produkt:
  Artikel:
    Artikelkurztext:
    Membran-Ausdehnungsgefäß  demontieren
    inkl. Anschlußarmaturen
     - Typ:

**001.001.7 Heizkreispumpe bis DN 40 demontieren und entsorgen**
Heizkreispumpe bis DN 40
demontieren und fachgerecht entsorgen
Menge: 1,000 Stck
Produkt:
  Artikel:
    Artikelkurztext: Heizkreispumpe bis DN 40 demontieren und entsorgen

**001.001.8 3-Wege Mischer DN 25, geflanscht einschließlich Stellmotor demontier**
3-Wege Mischer DN 25, geflanscht
einschließlich Stellmotor
demontieren und fachgerecht entsorgen
Menge: 1,000 Stck
Produkt:
  Artikel:
    Artikelkurztext:
    3-Wege Mischer DN 25, geflanscht
    einschließlich Stellmotor
    demontier

**001.001.9 Speicherladepumpe einschl. Anschlussmaterialien ab Verteiler demontieren**
Speicherladepumpe einschl. Anschlussmaterialien ab Verteiler
demontieren und fachgerecht entsorgen
Menge: 1,000 Stck
Produkt:
  Artikel:
    Artikelkurztext: Speicherladepumpe einschl. Anschlussmaterialien ab Verteiler demontieren

**001.001.10 Demontage Stahlrohr DN 10-65**
Demontage Stahlrohr  bis DN 65 mm
einschl. Wärmedämmung aus
Mineralfaser und einer Ummantelung aus PVC-Folie
demontieren und fachgerecht entsorgen.
Menge: 43,000 lfdm
Produkt:
  Artikel:
    Artikelkurztext: Demontage Stahlrohr DN 10-65

**001.001.11 Demontage Kupferrohr bis D 42 mm**
Demontage Kupferrohr  bis D 42 mm
einschl. Wärmedämmung aus
Mineralfaser
demontieren und fachgerecht entsorgen.
Menge: 25,000 lfdm
Produkt:
  Artikel:
    Artikelkurztext: Demontage Kupferrohr  bis D 42 mm

**001.001.12 Kleinarmaturen bis DN 20, wie Enteelungen oder Tauchhülsen demontieren**
Menge: 16,000 Stck
Produkt:
  Artikel:
    Artikelkurztext: Kleinarmaturen bis DN 20, wie Enteelungen oder Tauchhülsen demontieren

**001.001.13 Wärmedämmung der Rohrleitungen, die den Vorgaben des GEGs 2023 nicht entsprechen**
Wärmedämmung der Rohrleitungen, die den Vorgaben des GEGs 2023 nicht entsprechen, demontieren und fachgerecht entsorgen
Menge: 20,000 m
Produkt:
  Artikel:
    Artikelkurztext: Wärmedämmung der Rohrleitungen, die den Vorgaben des GEGs 2023 nicht entsprechen

**001.001.14 Wärmedämmung vor und hinter der Strangabsperrung ca. 0,30 m demontieren und fach**
Wärmedämmung vor und hinter der Strangabsperrung ca. 0,30 m demontieren und fachgerecht entsorgen
Menge: 20,000 Stck
Produkt:
  Artikel:
    Artikelkurztext: Wärmedämmung vor und hinter der Strangabsperrung ca. 0,30 m demontieren und fach

**001.001.15 Strangabsperrventile DN 25 einschließlich Verschraubung ausbauen**
Strangabsperrventile bis DN 25 einschließlich Verschraubung ausbauen
Menge: 20,000 Stck
Produkt:
  Artikel:
    Artikelkurztext: Strangabsperrventile DN 25 einschließlich Verschraubung ausbauen

**001.001.16 Zirkulations-Regulierventile ausbauen**
*** Bedarfsposition ohne GB
Menge: 4,000 Stck
Produkt:
  Artikel:
    Artikelkurztext: Zirkulations-Regulierventile ausbauen

**001.001.17 Thermostatregler an den Heizkörpern demontieren und entsorgen**
Menge: 69,000 Stck
Produkt:
  Artikel:
    Artikelkurztext: Thermostatregler an den Heizkörpern demontieren und entsorgen

**001.001.18 Ventilkegel aus den vorhandenen Thermostatventilen DN 10 -15 ausbauen und ents**
Ventilkegel aus den Thermostatventilen
ausbauen und entsorgen
Menge: 69,000 Stck
Produkt:
  Artikel:
    Artikelkurztext:
    Ventilkegel aus den vorhandenen Thermostatventilen DN 10 -15
    ausbauen und ents

**001.001.19 Ausbau von Plattenheizkörpern, die aufgrund der Reduzierung der Vorlauftemperatu**
Ausbau von Plattenheizkörpern, die aufgrund der Reduzierung der Vorlauftemperatur unterdimensioniert sind (kritische Heizflächen)
BH 500 BL bis 2000 mm
Menge: 6,000 Stck
Produkt:
  Artikel:
    Artikelkurztext: Ausbau von Plattenheizkörpern, die aufgrund der Reduzierung der Vorlauftemperatu

**001.001.20 Dechendurchbruch KG-EG öffnen. Austausch der Vor- und Rücklauf-Rohrleitungen bi**
Dechendurchbruch KG-EG öffnen.  Austausch der Vor- und Rücklauf-Rohrleitungen bis oberhalb des Wohnungsanschlusses im EG von Rohrgröße 22mm in 28 mm.
Sämtliche Anschlussmaterialien an die vorhandenen Rohrleitungen sind einzurechnen.
Menge: 2,000 Stck
Produkt:
  Artikel:
    Artikelkurztext: Dechendurchbruch KG-EG öffnen.  Austausch der Vor- und Rücklauf-Rohrleitungen bi

**001.001.21 Brandschutzschalen D 28 mm montieren**
Menge: 4,000 Stck
Produkt:
  Artikel:
    Artikelkurztext: Brandschutzschalen D 28 mm montieren

**001.001.22 Deckendurchbruch fachgerecht verschließen**
Menge: 2,000 Stck
Produkt:
  Artikel:
    Artikelkurztext: Deckendurchbruch fachgerecht verschließen

#### Bereich 001.002 Wärmepumpe und Zubehör

*Hinweis: - Allgemeine Technische Vorbemerkung -*
-  Allgemeine Technische Vorbemerkung -
Die in diesem Titel beschriebenen Anlage dient der Modernisierung der vorh. Heizzentrale eines
Mehrfamilienwohnhauses. Das Gebäude wurde zirka im Jahr 1960 errichtet und verfügt über UG,4
Vollgeschosse und ein nachträglich auf- und ausgebautes Dachgeschoss.
Die Heizzentrale befindet sich im UG-Heizraum.
Das Gebäude wird z.Zt. mit einer Gas-Kesselanlage versorgt.
Die Wärmeerzeuger sollen demontiert und durch eine Hybrid-Anlage mit Erneuerbaren Energien ersetzt werden. Die Druckhalteanlage wird ersetzt.
Die Trinkwarmwassererwärmung wird durch eine Anlage nach dem Durchlaufprinzip (Frischwasserstation) ersetzt.
Der Anschluss der neuen Anlage erfolgt an das bestehende Heizungsnetz aus Stahlrohr im Keller, bis zu den Strangabsperrungen und aus Kupferrohr hinter den Strangabsperrungen.
Die Heizkreispumpen werden  durch neue leistungsgeregelte Hocheffizienz-Pumpe ersetzt.
Der Umbau erfolgt in bewohntem Zustand. Die Unterbrechungen der Heiz- und Warmwasserversorgung sind auf das notwendigste Minimum zu begrenzen.
Die Demontage und Montage muss daher in Teilschritten erfolgen. Zusätzliche Arbeiten und kurzzeitige Provisorien zur Aufrechterhaltung der Wärmeversorgung und Versorgung mit TWW, soweit sie notwendig werden, sind in die EP einzurechnen.
Die Errichtung und der Abbau einer provisorischen TWE für den Zeitraum des Anlagenumbaus wird gesondert vergütert.

**001.002.1 Luft/Wasser Wärmepumpe**
Luft/Wasser Wärmepumpe
o h n e Inneneinheit
Leistungsregelbare Luft/Wasser-
Wärmepumpe in Monoblockbauweise
zur Außenaufstellung.
Durch den großzügig ausgelegten,
U-förmig ausgef. Verdampfer und
dem flüsterleisen
Marken-Ventilator sind störende
Luftgeräusche auf ein Minimum
reduziert.
Der 3 fach schallentkoppelte
Verdichter trägt sein Übriges
bei, um für einen geräuscharmen
Betrieb der Wärmepumpe zu sorgen
Durch das natürliche
Kältemittel R290
sind Vorlauftemperaturen
bis 75°C auch bei -22 °C Außentemperatur möglich.
Der Kältekreis ist
betriebsfertig gefüllt,
wodurch kein Kälteschein zur
Montage notwendig ist.
Die Verbindung zwischen
Außen- und Inneneinheit wird
mit einem bauseits Glykolgefüllten Sicherheitskreis
ausgeführt, damit maximale
Frost- und Betriebssicherheit
gewährleistet wird.
Empfehlung:
isolierte Fernleitung DN32
Durch das in der Außeneinheit
integrierte Sicherheitsventil
und den Trennkreis wird sichergestellt, dass im Leckagefall
ein eintreten des brennbaren
Kältemittels in den Heizraum
vermieden wird.
Lieferumfang:
- 1x Außeneinheit
mit vollständigem  Kältekreis
inkl. Verdichter, Ver-dampfer,
Kondensator, Ventilator,
Inverter
Außeneinheit bestehend aus:
- Stabiles, gepulvertes Stahlgehäuse mit schallgedämmter
Verdichterkapsel
- Belastbare Abdeckung
optionales Zubehör:
Dekowanne mit Wasserablauf
(muss zur Wartung
 nicht abgenommen werden!)
- Werkseitig betriebsbereiter
  Kältekreis
- 3-fach schallentkoppelter
  und -gedämmter drehzahlvariabler Rollkolben-
  Verdichter in
vollhermetischer Bauform
- Kondensator als kupfergelöteter Edelstahl
  Plattenwärmeüberträger.
- Großzügiger U-förmiger Alu-
  Lammellenverdampfer
- Abtropfwanne mit
  integrierten Heizband
  zur Sicherung
  des Kondensatablaufs
- Flüsterleiser Ventilator
  der neusten Technologie
  (u.A. Eulenflügel,Nachleitrad)
- Diffusionsdicht isolierter
  Kältekreis
- Elektronische Expansionvent.
  für Heiz- und Kühlbetrieb
- Energieeffiziente Abtauung
  durch Kreislaufumkehr
- Kühlmöglichkeit
  durch Kreislaufumkehr
  serienmäßig integriert
- Umweltfreundliches, natürl.
  und zukunftsfähiges
  Kältemittel
  mit niedrigem GWP (3)
- Economizer zur Steigerung
  des COPs serienmäßig
- Druck- und Temperaturüberwachung des Kälte- und
  Hydraulikkreises
- Integriertes Sicherheitsventil
- Effizienter Frequenzumrichter zur
  leistungsgeregelten Ansteuerung
  des Verdichters
  inkl. Netzfilter zur Einhaltung der EMV-Richtlinie
Optionen:
- Dekowanne für Deckel der
  Außeneinheit mit Ablaufrohr
- Fernwartungsmodul bzw.
  ModBus/TCP-Schnittstelle
- PV Max-Control zur PV-Über-
  schusssteuerung
Technische Daten Außeneinheit:
- Abmessungen BxHxT:
  1583x923x718 mm
- Gewicht:
  225 kg
- Elektroanschluss:
  3~NPE, 400 V, 50 Hz
- max. Stromaufnahme:
  18 A
- Heizleistung bei L2/W35:
  2,5 - 17,6 kW
- COP bei Nennleistung (L2/W35):
  4,32
- Einsatzgrenzen Quelle:
  -22 bis 40 Grad
- Einsatzgrenzen Senke:
  20 bis 75 Grad
- Kältemittel:
  R290 (GWP=3,A3)
- Kältemittelmasse:
  2,0 kg
- Anschlussdimension Sole:
  DN32 AG, fd
- Schalldruckpegel in 5m Entf.:
32 db(A)
Verkauf und Betrieb
nur in Verbindung mit
zugehöriger Inneneinheit
oder gleichwertig
geplantes Fabrikat: ratiotherm
Typ:  Max-AirMono F17
Artikel-Nummer: ra/55.17.AM02
angebotenes Fabrikat: '.........'

Einschließlich Klein- und Befestigungsmaterial
liefern und montieren
Menge: 1,000 St
Produkt:
  Artikel:
    Artikelkurztext: Luft/Wasser Wärmepumpe

**001.002.2 Inneneinheit**
Inneneinheit
für Luft/Wasser Wärmepumpe
Die Wärmepumpe mit Zwischenkreis ist besonders sicher bei längeren Stromausfällen, da ein Zwischenkreis integriert ist. Durch die Regelung und den Zwischenkreis lassen sich auch höhere Spreizungen zur Speicherladung realisieren, was die Nachlade-Geschwindigkeit zusätzlich erhöht.
Wärmepumpe ist mit einem frei programmierbaren Regler ausgestattet, der die Programmierung individueller Datenpunkte ermöglicht und auf die individuellen Bedürfnisse von Anlagen in Bestandsobjekten angepasst werden kann.
- incl. E-Stab 3-6-9 kW
dieser wird über einen frei definierb.
Bivalenzpunkt, leistungsabhängig
stufenweise dazugeschaltet.
Die wandhängenden Inneneinheit dient
als Systemtrennung für 1 Monoblock
Der Kreislauf zwischen Innen- und
Außeneinheit ist mir Frostschutzmittel
bis zu -16°C abzusichern.
Empfehlung:
Aqua Concept coracon WT 6N-16
oder gleichwertig
geplantes Fabrikat: ratiotherm
Typ:  MonoTF17
Artikel-Nummer: ra/55.00.TF17
angebotenes Fabrikat: '.........'

Einschließlich Klein- und Befestigungsmaterial
liefern und montieren
Menge: 1,000 St
Produkt:
  Artikel:
    Artikelkurztext: Inneneinheit

**001.002.3 Wärmeträgerflüssigkeit**
Wärmeträgerflüssigkeit Fertiggemisch, Frostschutz -16
Grad
Frostschutzbasis, Monoethylenglykol
Gegen Korrosion, Ablagerung, Verschlammung und
Steinbildung, pH-Wert stabilisierend
oder gleichwertig
geplantes Fabrikat: aqua-concept, Coracon WT 6NF-16
angebotenes Fabrikat: '.........'
Menge: 3,000 St
Produkt:
  Artikel:
    Artikelkurztext: Wärmeträgerflüssigkeit

**001.002.4 3-Wege Umschalt-Kugelhahn 5/4 AG 230V R520**
3-Wege Umschalt-Kugelhahn mit Antrieb 230V
T-Bohrung, 1 1/4 Zoll, DN 20 AG
oder gleichwertig
geplantes Fabrikat: belimo
angebotenes Fabrikat: '.........'
Menge: 2,000 St
Produkt:
  Artikel:
    Artikelkurztext: 3-Wege Umschalt-Kugelhahn 5/4 AG 230V R520

**001.002.5 Geregelter Heizkreis MK - DN 32 ohne Pumpe**
Geregelter Heizkreis MK - DN 32 oP
Armaturengruppe zur Montage direkt
am ratiotherm-Anbauverteiler 1 oder 2
Bestehend aus:
- Kugelabsperrhähne ohne Bypass
  mit Vor- und Rücklaufthermometer
- Flanschrohr mit Schwerkraftbremse
  und Handaufstellung
- inkl. Blockisolierung
- Vorlauf rechts
----------------------------------------
Pumpengruppe BL180
Empfehlung:
Erweiterungs-Set 25-32
Kugelhähne: Gehäuse und Spindel
aus Messing mit doppelter O-Ring-
Abdichtung, Kugeln aus Messing,
hartverchromt, Kugeldichtungen aus PTFE,
Überwurfmuttern aus Messing.
----------------------------------------
Achsabstand: 125 mm,
Anschlüsse 4x G 2 AG flachdichtend
----------------------------------------
Öffnungsdruck des Sperrventiles: 20 mbar
oder gleichwertig
geplantes Fabrikat: Oventrop, MK,DN32-OP
angebotenes Fabrikat: '.........'
Menge: 1,000 St
Produkt:
  Artikel:
    Artikelkurztext: Geregelter Heizkreis MK - DN 32 ohne Pumpe

**001.002.6 Hocheffizienz-Nassläuferpumpe,**
*** Grundposition ZZ 1.0
Hocheffizienz-Nassläuferpumpe,
elektronisch geregelt, Energieeffizienzindex
(EEI) = 0.20 Best in Class

Ausführungen/Funktionen/Eigenschaften:
- Einzelpumpe oder Doppelpumpe (D)
- Hocheffizienz-EC-Permanentmagnet-
  motortechnologie
- Energieeffizienzindex (EEI) = 0.18
- Regelungsarten: Konstantdruck / Festdrehzahl / Proportionaldruck /
  Konstanttemperatur
- Integrierter Motorvollschutz
- Wärmedämmschalen gem. EnEV im Lieferumfang ( nur bei Einzelpumpen )
- Automatische Sollwerteinstellung
  durch AutoAdapt-Funktion
- Integrierter Trockenlaufschutz
- Einstellbare Volumenstrombegrenzung
  durch FlowLimit-Funktion
- Integrierte Wärmemengenerfassung (optionaler RPI+T2
  0-16 Sensor erforderlich)
- Anbindung an die Gebäudeleittechnik
  durch optionale Einsteckmodule im Klemmenkasten
- Betriebs- und Störmeldung
- Kommunikationsmöglichkeiten analog/
  digital: 2xDO / 3xDI / 1xAI
- Erfassung der Betriebshistorie
- Bedienung über TFT-Display und Softtouch-Tastatur
- Automatische Sollwerteinstellung
  inkl. Volumenstrombegrenzung
  durch FlowAdapt-Funktion
- Haftungsübernahmevereinbarung 5 Jahre
  Garantie
- Einstell- und Auslesemöglichkeiten
  mittels optionalem Diagnose- und
  Fernbediengerät
Fördermedium:
Fördermedium: Heizungswasser
Medientemperaturbereich: -10 .. 110 °C
Medientemp. bei Datenerfassung: 60 °C
Dichte: 983.2 kg/m³
Technische Daten:
Pumpendrehzahl, auf der die Pumpendaten beruhen: 3496 1/min
Tatsächlicher Förderstrom der Pumpe: 4.8 m³/h
Tatsächliche Förderhöhe der Pumpe: 6.001 m
Temperaturklasse: 110
Zulassungen: CE,VDE
Werkstoffe:
Pumpengehäuse: Grauguss
Pumpenmantel: EN 1561 EN-GJL-200
Pumpengehäuse: ASTM A48-200B
Laufradwerkstoff: Verbundwerkstoff
Installation:
Umgebungstemperatur: 0 .. 40 °C
Max. Betriebsdruck: 16 bar
Anschlusstyp: G
Anschlussgröße: 2 inch
Nenndruckstufe: PN 16
Einbaulänge: 180 mm
Elektrische Daten:
Maximale Leistungsaufnahme P1: 182 W
P1 min.: 9 W
Netzfrequenz: 50 / 60 Hz
Bemessungsspannung: 1 x 230 V
Minimale Stromaufnahme: 0.09 A
Maximale Stromaufnahme: 1.56 A
Max. Drehzahl: 4980 1/min
Schutzart (gemäß IEC 34-5): IPX4D
Isolationsklasse (IEC 85): F
Sonstiges:
Energieeffizienzindex (EEI): 0.18

oder gleichwertig
geplantes Fabrikat: Grundfos,MAGNA3 32-120
angebotenes Fabrikat: '.........'
Menge: 1,000 Stk
Produkt:
  Artikel:
    Artikelnummer: 98609710
    Artikelkurztext: Hocheffizienz-Nassläuferpumpe,

**001.002.7 Hocheffizienz-Umwälzpumpe**
*** Wahlposition ZZ 1.1
Die Hocheffizienz-Umwälzpumpenbaureihe Wilo-Para MAXO ist die OEM-Lösung mit hohem Durchfluss für Heizungs- und Solaranwendungen. Ihre anwenderfreundliche Bedienoberfläche macht die Inbetriebnahme, Einrichtung und Diagnose sehr einfach. Die Integration verschiedenster externer Regelungsarten (Delta p-v, Delta p-c, n-constant, 0-10V, iPWM, Modbus oder LIN Extended) sorgt für größtmögliche Flexibilität.
Pumpe Wilo Para MAXO 30-180-10-F02
inkl. Kabel
oder gleichwertig
geplantes Fabrikat: Wilo
angebotenes Fabrikat: '.........'
Menge: 1,000 St
Produkt:
  Artikel:
    Artikelkurztext: Hocheffizienz-Umwälzpumpe

**001.002.8 3-Weg-Regelkugelhahn DN32 2 Zoll AG, 24V Schnell**
3-Weg-Regelkugelhahn DN32, PN16
mit 24v stetig Schnellläufer 35s
Außengewinde kvs = 16 m³/h
oder gleichwertig
geplantes Fabrikat: Belimo
angebotenes Fabrikat: '.........'
Menge: 1,000 St
Produkt:
  Artikel:
    Artikelkurztext: 3-Weg-Regelkugelhahn DN32 2 Zoll AG, 24V Schnell

*Hinweis: WMZ Wärmepumpe*

**001.002.9 Wärmemengenzähler (M-Bus)**
WMZ
PoTh-Set AN 130qp 3,5 B
DN25 L: 260 H/AG1 1/4" PN 16 45/5,2
Kombinierter (Split) Wärmezähler mit Flügelradzähler als Durchflusssensor,
Batterieausführung
Bestehend aus: Durchflusssensor, Rechenwerk, direktmessende Platinthermometer, Plombiermaterial, Wandhalter, Montageset zum Fühlereinbau. Zulassung nach europäischer Messgeräte- Richtline (MID) für beliebigen Einbau (außer über Kopf) Durchflusssensor: Volltrockenläufer ohne Untersetzung im Nassraum, verschleißfreie Hartmetall Saphir-Legierung, geschützte Magnetkupplung, manipulationssicherer Reedimpulsgeber 10L/Impuls
 Rechenwerk:
 Programmierbar, optische Schnittstelle, 16 Monatswerte für Wärmeverbrauch, Volumen, Maximalwerte für Durchfluss und Wärmeleistung, MiniBus Schnittstelle integriert. M-Bus, Impuls und LONWORKS nachrüstbar.
Durchflusssensor: Baulänge L : 260 mm Anschluß AG: G1 1/4" Nenndurchfluss qp: 3,5 m3/h Min. Durchfluss qi: 0,035 m3/h Max. Durchfluss qs: 7,0 m3/h Anlaufwert : 0,015 m3/h Druckverlust bei qp : 0,19 bar kvs-Wert : 8,1 m3/h Durchlasswert bei 0,1 bar Druckverlust : 2,5 m3/h Temperaturbereich : 5 - 130C
Rechenwerk: Schneller Messzyklus: 2 Sekunden für Temperaturen, 4 Sekunden für Leistung und Durchfluss Temperaturmessbereich : 5 bis 180C Temperaturdifferenz : 3 bis 150 K Abschaltgrenze : 0,15 K Messgenauigkeit : besser als +/- (0,5+dTmin/dT)%
Temperaturfühler: PT500, L:45mm, d=5,2mm, Kabel L:1,5m Eichgebühr/Konformitätsentgelt Wärme-/ Kältezähler komplett bis qp 6 m3/h Bestellnummer: PTFD0001
Lieferung der M-Bus-Schnittstelle ist Bestandteil des Lieferumfangs.
oder gleichwertig
geplantes Fabrikat: Sensus
angebotenes Fabrikat: '.........'
Menge: 2,000 St
Produkt:
  Artikel:
    Artikelkurztext: Wärmemengenzähler (M-Bus)

**001.002.10 Konformitätsentgelt für Wärmemengenzähler Kompaktgeräte bis**
Konformitätsentgelt für Wärmemengenzähler Kompaktgeräte bis
6,0 m3/h
Menge: 2,000 St
Produkt:
  Artikel:
    Artikelkurztext: Konformitätsentgelt für Wärmemengenzähler Kompaktgeräte bis

**001.002.11 MID Einbausatz 3/4 zu Wärmezähler Qn 2.5**
MID Einbausatz DN25
1 1/4"x260-D-KH
für Direktmessung mit Distanzstück Typ O
oder gleichwertig
geplantes Fabrikat: Sensus
angebotenes Fabrikat: '.........'
Menge: 2,000 St
Produkt:
  Artikel:
    Artikelkurztext:
    MID Einbausatz 3/4  zu
    Wärmezähler  Qn 2.5

**001.002.12 Membran-Druckausdehnungsgefäß für geschlossene Heiz- und**
Membran-Druckausdehnungsgefäß für geschlossene Heiz- und Kühlwassersysteme. Gefäße sind konstruiert und gefertigt nach DIN EN 13831. Zulassung gemäß Richtlinie für Druckgeräte 2014/68/EU.  Langlebige Epoxidharzbeschichtung Nicht tauschbare Halbmembran nach DIN EN 13831 Ab 35 Liter stehend Für Frostschutzmittelzusatz mindestens 25 bis 50 % Mit Gewindeanschlüssen Max. zulässige Systemtemperatur 120 °C Max. zulässige Betriebstemperatur 70 °C Hinweis:
Keine Bewilligungspflicht gemäß Schweizer Richtlinie SWKI HE301-01 und SVTI bei (PSV * VN = 3.000 bar * Liter).
Typ: N 250
Farbe: grau
Membranmaterial: SBR
Nennvolumen: 250 l
Max. Nutzvolumen: 225 l
Max. zul. Systemtemperatur: 120 °C
Min. zul. Betriebstemperatur (ft): -10 °C
Max. zul. Betriebstemperatur: 70 °C
Max. zul. Betriebsüberdruck: 6 bar
Gasvordruck werksseitig: 1.5 bar
Anschluss : R 1"
Durchmesser: 634 mm
Max. Höhe: 896 mm
Höhe Wasseranschluss: 205 mm
Kippmaß ca.: 972 mm
Gewicht: 24.70 kg
oder gleichwertig
geplantes Fabrikat: reflex
angebotenes Fabrikat: '.........'
Menge: 1,000 STK
Produkt:
  Artikel:
    Artikelkurztext: Membran-Druckausdehnungsgefäß für geschlossene Heiz- und

**001.002.13 Kappenventil**
Kappenventil
Für Membran-Druckausdehnungsgefäße in geschlossenen Heizungs- und Kühlwasseranlagen.
Mit einer gegen unbeabsichtigtes Schließen gesicherten Absperrung und einer Entleerung gemäß DIN EN 12828.
Typ: SU G 1" × 1"
Max. zul. Betriebstemperatur: 120 °C
Betriebstemperatur: 120 °C
Betriebsüberdruck: 10 bar
Anschluss : R 1"
Rohraußendurchmesser : 25 mm
Max. zul. Betriebsüberdruck: 10 bar
Gewicht: 0.57 kg
Menge: 1,000 STK
Produkt:
  Artikel:
    Artikelkurztext: Kappenventil

**001.002.14 Schmutz- und Schlammabscheider für Heiz- und**
Schmutz- und Schlammabscheider für Heiz- und Kühlwassersysteme bzw. geschlossene flüssigkeitsgefüllte Anlagensysteme.
Geeignet für die Medien Wasser und Wasser/Glykolgemisch bis zu einem Mischungsverhältnis von 50/50%.
Integrierter Hochenergie-Dauermagnet Easy Clip mit Ansteckfunktion für eine schnelle Anbindung ohne zusätzlichen Montageaufwand am Schlamm- und Schmutzabscheider. Hochleistungsmagnet besteht aus einer isostatisch gepressten Neodym Scheibe, der in eine Ansteckhülse aus TPE eingesetzt ist. Hocheffiziente Separierung und Fixierung von ferromagnetischen Partikeln aus dem Fluidstrom direkt in die Abscheidekammer durch axial ausgerichtetes Magnetfeld. Partikel werden durch einfaches Abziehen des Ansteckmagneten vom Abscheidergehäuse und einer anschließenden Reinigung ohne Betriebsunterbrechung dauerhaft und gezielt aus dem System entfernt. Für Wartungsarbeiten kann der Ansteckmagnet durch einfaches Abziehen vom Abscheidergehäuse entfernt werden.
Die Reinigung und Entleerung des Schmutzsammelraums ist über einen eigenen Entschlammungskugelhahn ohne Betriebsunterbrechung möglich.
Typ: D 1 1/2 M
Gehäusewerkstoff: Messing
Magnettyp: Ansteckmagnet
Einbauvariante: horizontal
Betriebstemperatur: 0 °C - 110 °C
Betriebsüberdruck: 10 bar
Anschluss : IG 1 1/2"
Reinigungsanschluss: G 3/4"
Anschlussvariante: Gewinde
oder gleichwertig
geplantes Fabrikat: reflex
angebotenes Fabrikat: '.........'
Menge: 1,000 STK
Produkt:
  Artikel:
    Artikelkurztext: Schmutz- und Schlammabscheider für Heiz- und

**001.002.15 Wärmedämmung für Mikroblasen- oder Schlammabscheider.**
Wärmedämmung für Mikroblasen- oder Schlammabscheider.
Bestehend aus zwei form- und temperaturstabilen, anpassbaren, formschlüssigen Halbschalen aus Hartschaum mit Klappverschluß oder Spannband.
Typ: A/D 22 - 1 1/2
Farbe: schwarz
Dämmstärke: 15 mm
Dämmmaterial: EPP
Betriebstemperatur: 110
Durchmesser: 125 mm
Max. Höhe: 225 mm
Breite: 100 mm
Tiefe: 108 mm
Gewicht: 0.07 kg
oder gleichwertig
geplantes Fabrikat: reflex
angebotenes Fabrikat: '.........'
Menge: 1,000 STK
Produkt:
  Artikel:
    Artikelkurztext: Wärmedämmung für Mikroblasen- oder Schlammabscheider.

**001.002.16 Automatische Nachspeise- und Füllstation für Heiz- und**
Automatische Nachspeise- und Füllstation für Heiz- und Kühlsysteme mit Membran- Druckausdehnungsgefäßen (MAG).
Ermöglicht eine kontrollierte und nach DIN EN 1717 bzw. DIN 1988 geforderte sichere Nachspeisung und Systemfüllung aus direkt verbundenen Trinkwasser- netzen und realisiert die nach DIN EN 12828 und VDI 4807 empfohlene Funktionskontrolle des Druckhaltesystems (MAG).
Bestehend aus:
Absperrarmatur
DVGW geprüftem Systemtrenner (BA) nach DIN EN 12729
Schmutzfänger
Drucksensor
Motorkugelhahn
Druckminderer mit Kontrollmanometer und Mikroprozessorsteuerung
Alle Komponenten sind leicht zugänglich integriert.
Die kontrollierte, druckabhängige Nachspeisung erfolgt mit automatischer Unterbrechung und Störmeldung bei Überschreitung der Laufzeit und/oder der Zyklenanzahl.
Die Anlagenerst- und Wiederbefüllung wird mittels hierfür einstellbarem Betriebsmodus möglich. Über eine vollautomatische, frei parametrierbare Mikroprozessorsteuerung mit LCD Display für alle relevanten Betriebs- und Störmeldungen und Druckanzeige, sowie potenzialfreiem Ausgang für Sammelstörmeldung und RS485-Schnittstelle zur Anbindung an die GLT erfolgt die Funktionssteuerung und -überwachung der CE gekennzeichneten Station.
Typ: Smart
Max. Umgebungstemperatur: 45 °C
Max. zul. Betriebstemperatur: 65 °C
Max. zul. Betriebsüberdruck: 10 bar
Anschluss Ein-/Austritt: R 1/2" / R 1/2"
Anschluss elektrisch: 230V/50Hz
Max. Höhe: 299 mm
Breite: 320 mm
Einbaulänge: 236 mm
Tiefe: 194 mm
oder gleichwertig
geplantes Fabrikat: reflex
angebotenes Fabrikat: '.........'
Menge: 1,000 STK
Produkt:
  Artikel:
    Artikelkurztext: Automatische Nachspeise- und Füllstation für Heiz- und

**001.002.17 Wandhalterung**
Die Wandhalterung ermöglicht eine praktische und platzsparende wandhängende Montage der Fillset Standard, Fillset Combi oder Fillcontrol Smart Systeme.
Je nach baulichen Gegebenheiten sorgt diese Halterung für eine ordentliche und aufgeräumte Installation, die zur Optimierung des Gesamtbildes Ihrer Anlage beiträgt. Sie bietet eine stabile und sichere Befestigung, die die Übersichtlichkeit und den Zugang zu den Komponenten erleichtert.
Gewicht: 0.33 kg
oder gleichwertig
geplantes Fabrikat: reflex
angebotenes Fabrikat: '.........'
Menge: 1,000 STK
Produkt:
  Artikel:
    Artikelkurztext: Wandhalterung

**001.002.18 Sensor zur Überwachung von Enthärtungs- und**
Sensor zur Überwachung von Enthärtungs- und Entsalzungsanlagen für die Heizungswasseraufbereitung (z.B. Fillsoft oder Fillsoft Zero) in Kombination mit Reflex Steuereinheiten.
Der Combi Sensor ist ein elektronischer Wasserzähler zur Erfassung von Gesamtwassermenge, Volumenstroms sowie der Leitfähigkeit. Die Weitergabe der Messwerte an die Reflex Steuereinheit dient zur Überwachung des Kapazitätszustandes von Enthärtung- bzw. Entsalzungspatronen bei der Aufbereitung von Füll- und Ergänzungswasser für Heizungsanlagen. Besonders geeignet in Verbindung mit Fillsoft Zero zur Realisierung der salzarmen Fahrweise nach VDI 2035. Der Combi Sensor ermittelt konstant die elektrische Leitfähigkeit des entsalzten Wassers.
Spannungsversorgung über die Reflex Steuereinheit und mitgeliefertes steckerfertiges Anschlusskabel.
Anschluss Eintritt: G 1/2"
Anschluss Austritt: G 1/2"
Max. Höhe: 43 mm
Breite: 45 mm
Länge Anschlusskabel: 400 mm
Länge: 75 mm
oder gleichwertig
geplantes Fabrikat: reflex
angebotenes Fabrikat: '.........'
Menge: 1,000 STK
Produkt:
  Artikel:
    Artikelkurztext: Sensor zur Überwachung von Enthärtungs- und

**001.002.19 Patronengehäuse, kompakte Basisarmatur zur**
Patronengehäuse, kompakte Basisarmatur zur Aufbereitung von Füll- und Ergänzungswasser mittels Ionenaustauschverfahren zum Schutz von Wärmeerzeugern u. Warmwasserheizungsanlagen gemäß VDI 2035.
Patronengehäuse kann in Kombination mit den entsprechenden Patroneneinsätzen (separate Produkte) optional zur Wasserenthärtung oder Wasserentsalzung eingesetzt werden.
Leergehäuse ist montagefertig mit Wandhalterung zur wahlweisen Bestückung mit einer:
Fillsoft Enthärtungsharzpatrone (grün) FSP 6000 für die WasserenthärtungoderFillsoft Zero Mischbettharzpatrone (grau) FZP 3000 für die Wasserentsalzung
Fillsoft I im Einzelnen bestehend aus:
zylindrischem Polypropylen-Gehäuse mit Messinggewindeanschlüssen zur Aufnahme einer der o.g. Wasserbehandlungspatronen und opt. Anbringung einer Verschneideeinrichtung Softmix,Durchflussbegrenzer,Absperrkugelhahn mit Probeentnahmehahn
Bauteile werden als kompakte Armatur zum Einbau in die Füll- und Ergänzungswasserleitung angeordnet.
Typ: FG I
Lagertemperatur:  -
Max. zul. Betriebstemperatur: 40 °C
Max. zul. Betriebsüberdruck: 8 bar
Anschluss Ein-/Austritt: Rp 1/2" / Rp 1/2"
Max. Dauerdurchfluss: 360 l/h
Patronenplätze: 1 St.
Max. Höhe: 600 mm
Breite: 260 mm
Gewicht: 1.90 kg
oder gleichwertig
geplantes Fabrikat: reflex
angebotenes Fabrikat: '.........'
Menge: 1,000 STK
Produkt:
  Artikel:
    Artikelkurztext: Patronengehäuse, kompakte Basisarmatur zur

**001.002.20 Patrone**
Patrone
Kationenharzpatrone zur Füll- und Ergänzungswasserenthärtung passend in das Fillsoft I oder II Patronengehäuse.
Bestehend aus zylindrischer Polypropylen Patrone gefüllt mit Kationentauscherharz zur Enthärtung von Füll- und Ergänzungswasser nach z.B. VDI 2035 und/oder Herstellerangaben in Warmwasserheizungsanlagen nach DIN EN 12828.
Typ: FSP 6000
Farbe: grün
Kapazität: 6000 l×°dH
Max. zul. Betriebstemperatur: 40 °C
Lagertemperatur: 5 - 40 °C
Max. zul. Betriebsüberdruck: 8 bar
Durchmesser: 76 mm
Max. Höhe: 513 mm
Gewicht: 1.50 kg
oder gleichwertig
geplantes Fabrikat: reflex
angebotenes Fabrikat: '.........'
Menge: 1,000 STK
Produkt:
  Artikel:
    Artikelkurztext: Patrone

**001.002.21 Stabiler Kunststoffschlüssel für das sichere Lösen und Anziehen**
Stabiler Kunststoffschlüssel für das sichere Lösen und Anziehen der Fillsoft Verschraubung zur Erleichterung des Kartuschenwechsels.
Typ: Tool
Farbe: schwarz
Durchmesser: 143 mm
Max. Höhe: 298 mm
Gewicht: 0.40 kg
oder gleichwertig
geplantes Fabrikat: reflex
angebotenes Fabrikat: '.........'
Menge: 1,000 STK
Produkt:
  Artikel:
    Artikelkurztext: Stabiler Kunststoffschlüssel für das sichere Lösen und Anziehen

**001.002.22 Sicherheitsventil zur Druckabsicherung von Wärmeerzeugern,**
Sicherheitsventil zur Druckabsicherung von Wärmeerzeugern, Kennbuchstabe D/G/H und gemäß den Anforderungen TRD 721, EN 12828, SWKI HE301-01.
Anschluss Eintritt: DN20/PN16
Anschluss Austritt: DN32/PN16
Gewicht: 0.00 kg
oder gleichwertig
geplantes Fabrikat: Ari, leser
angebotenes Fabrikat: '.........'
Menge: 2,000 STK
Produkt:
  Artikel:
    Artikelkurztext: Sicherheitsventil zur Druckabsicherung von Wärmeerzeugern,

**001.002.23 KFE-Hahn 1/2"**
KFE-Kugelhahn  DN 15
Messing vernickelt mit Aussengewinde,
selbstdichtend. Mit Verschlusskappe und
Schlauchtuelle. Nenndruck PN 10
oder gleichwertig
geplantes Fabrikat: Simplex
angebotenes Fabrikat: '.........'
Menge: 5,000 ST
Produkt:
  Artikel:
    Artikelkurztext: KFE-Hahn 1/2"

#### Bereich 001.003 Leistungen im Außenbereich

**001.003.1 Bodenbelag aufnehmen**
Bodenbelag im Garten, bestehend aus Kieselsteinen  aufnehmen und die Steine lagern und absichern
Menge: 2,000 m²
Produkt:
  Artikel:
    Artikelkurztext: Bodenbelag aufnehmen

**001.003.2 Schottertragschicht aufnehmen und seitlich lagern**
Menge: 1,000 m³
Produkt:
  Artikel:
    Artikelkurztext: Schottertragschicht aufnehmen und seitlich lagern

**001.003.3 Bodenbelag aufnehmen**
Bodenbelag der Gehwege bestehend aus Steinen 30x30 cm  aufnehmen und die Steine lagern und absichern
Menge: 4,000 m²
Produkt:
  Artikel:
    Artikelkurztext: Bodenbelag aufnehmen

**001.003.4 Schottertragschicht aufnehmen und seitlich lagern**
Menge: 1,000 m³
Produkt:
  Artikel:
    Artikelkurztext: Schottertragschicht aufnehmen und seitlich lagern

**001.003.5 Bepflanzung und Steine in der Ausböschung vor dem Gebäude entfernen, bestehend a**
*** Bedarfsposition ohne GB
Bepflanzung und Steine vor dem Gebäude entfernen, bestehend aus:
1 Strauch
Menge: 1,000 Stck
Produkt:
  Artikel:
    Artikelkurztext: Bepflanzung und Steine in der Ausböschung vor dem Gebäude entfernen, bestehend a

**001.003.6 Rohrgraben im gewachsenen Boden herstellen**
Rohrgraben 0,8 m breit und bis zu 1,2 m unter OK FF EG in Handschachtung im gewachsenen Boden herstellen.
Menge: 2,000 m³
Produkt:
  Artikel:
    Artikelkurztext: Rohrgraben im gewachsenen Boden herstellen

**001.003.7 Rohrgraben im gewachsenen Boden herstellen**
Rohrgraben 0,8 m breit und bis zu 1,2 m tief bezogen auf OK Durchfahrt maschinell im gewachsenen Boden herstellen.
Menge: 5,000 m³
Produkt:
  Artikel:
    Artikelkurztext: Rohrgraben im gewachsenen Boden herstellen

**001.003.8 steinhaltigen Boden abfahren und entsorgen**
*** Bedarfsposition ohne GB
Menge: 2,000 m³
Produkt:
  Artikel:
    Artikelkurztext: steinhaltigen Boden abfahren und entsorgen

**001.003.9 steinfreien Sand oder Kies mit einer Körnung von bis zu 8 mm anfahren**
*** Bedarfsposition ohne GB
steinfreien Sand oder Kies mit einer Körnung von bis zu 3 mm anfahren
Menge: 2,000 m³
Produkt:
  Artikel:
    Artikelkurztext: steinfreien Sand oder Kies mit einer Körnung von bis zu 8 mm anfahren

**001.003.10 Verbau des Rohrgrabens bestehend aus Bohlentragwand und aussteifungen**
*** Bedarfsposition ohne GB
Verbau des Rohrgrabens bestehend aus Bohlentragwand und Aussteifungen
Menge: 2,000 m²
Produkt:
  Artikel:
    Artikelkurztext: Verbau des Rohrgrabens bestehend aus Bohlentragwand und aussteifungen

**001.003.11 Gehwegübergang als Brücke über dem Rohrgraben mit Absturzsicherung**
*** Bedarfsposition ohne GB
Menge: 1,000 Stck
Produkt:
  Artikel:
    Artikelkurztext: Gehwegübergang als Brücke über dem Rohrgraben mit Absturzsicherung

**001.003.12 Absturzsicherung**
*** Bedarfsposition ohne GB
Absturzsicherung bestehend aus:
mobilen Zaunfelder und Betonelementen zur Absicherung eines Arbeitsabschnitts
Gesamtlänge 10 m jeweils seitlich
Warnbeleuchtung nachts
Menge: 1,000 Stck
Produkt:
  Artikel:
    Artikelkurztext: Absturzsicherung

**001.003.13 Rohrgraben schichtweise verfüllen und verdichten**
Rohrgraben in der Ausböschung manuell schichtweise verfüllen und verdichten
Menge: 2,000 m³
Produkt:
  Artikel:
    Artikelkurztext: Rohrgraben schichtweise verfüllen und verdichten

**001.003.14 Rohrgraben schichtweise verfüllen und verdichten**
Rohrgraben maschinell schichtweise verfüllen und verdichten
Menge: 5,000 m³
Produkt:
  Artikel:
    Artikelkurztext: Rohrgraben schichtweise verfüllen und verdichten

**001.003.15 Bodenbelag**
Bodenbelag der Gehwege bestehend aus Steinen 30x30 cm  fachgerecht mit den gelagerten Steinen wieder herstellen
Menge: 4,000 m²
Produkt:
  Artikel:
    Artikelkurztext: Bodenbelag

**001.003.16 Bodenbelag**
Bodenbelag im Garten,  bestehend aus Kiesel  fachgerecht mit den gelagerten Steinen wieder herstellen
Menge: 2,000 m²
Produkt:
  Artikel:
    Artikelkurztext: Bodenbelag

**001.003.17 Bepflanzung und Steine in der Ausböschung**
*** Bedarfsposition ohne GB
Bepflanzung am Hang vor dem Gebäude wieder einbringen
1 Strauch
Menge: 1,000 Stck
Produkt:
  Artikel:
    Artikelkurztext: Bepflanzung und Steine in der Ausböschung

**001.003.18 Kernbohrung**
Kernbohrung D 300 mm durch die Keller-Außenwand ca. 38 mm Mauerwerk herstellen,
Ringraumabdichtung D 300/200
verputzten Bereich entsprechend der vorhandenen Außendämmung dämmen.
Menge: 1,000 Stck
Produkt:
  Artikel:
    Artikelkurztext: Kernbohrung

**001.003.19 Ringraumdichtung fuer Erdleitu...**
Ringraumdichtung fuer erdverlegte
Quattro-Verbindungsleitung
Zum Abdichten gegen nicht drueckendes Wasser
bei Erdverlegung mit Hydraulischen
Anschluss-Set Quattro DN32
Doyma-Abdichtung, Labyrinthabdichtung je nach Außenwandbeschaffenheit
Angebotenes Fabrikat: '.........'
Menge: 1,000 ST
Produkt:
  Artikel:
    Artikelkurztext: Ringraumdichtung fuer Erdleitu...

**001.003.20 Erdverlegte Quattro-Verb.-Lei...**
Erdverlegte Quattro-Verbindungsleitung
Zur hydraulischen Verbindung
aussenaufgestellter Waermepumpen mit der
Heizungsanlage, flexible Verlegung im
Erdreich
In einem Rohr:
- Vor- und Ruecklaufleitung 2 x PB 40 x
3,7, Uebergangsverschraubungen DN 32
auf R 1Zoll (Aussengewinde)
- 2 Leerrohre fuer Stromversorgung und
Kommunikationsleitung zwischen Aussen-
und Inneneinheit
Laenge:  10 m
im Rohrgraben montieren
Auflage und Einbettung im steinfreien Sandbett
Angebotenes Fabrikat: '.........'
Menge: 1,000 ST
Produkt:
  Artikel:
    Artikelkurztext: Erdverlegte Quattro-Verb.-Lei...

**001.003.21 Fundamentstreifen zur Aufstellung der Wärmepumpe**
Fundamentstreifen zur Aufstellung der Wärmepumpe entsprechend der Vorgaben des Herstellers errichten
Menge: 1,000 St
Produkt:
  Artikel:
    Artikelkurztext: Fundamentstreifen zur Aufstellung der Wärmepumpe

#### Bereich 001.004 Schichtspeicher und Trinkwassererwärmung

**001.004.1 Sonderpufferspeicher 500 Liter**
Sonderpufferspeicher 500 Liter
- werksgefertigt in einer Einheit
- mit Speicherisolierung
- gekürzte Rohrenden (DN40 bündig Bodendurchmesser)
oder gleichwertig
geplantes Fabrikat: ratiotherm
Typ:  SoSp-500
Artikel-Nummer: ra/30.05.0650.00-3
angebotenes Fabrikat: '.........'

Einschließlich Klein- und Befestigungsmaterial
liefern und montieren
Menge: 1,000 St
Produkt:
  Artikel:
    Artikelkurztext: Sonderpufferspeicher 500 Liter

**001.004.2 Schichtspeicher**
Schichtspeicher
in einer Einheit mit Speicherisolierung
Druckbehälter-Schichtspeicher aus Stahl
mit thermohydraulischem Schichteinsatz.
Das Schichtsystem benötigt zur Funktion
keinerlei Hilfsenergie oder Regeltechnik
ist deshalb absolut störungssicher und
wartungsfrei. Der Schichteinsatz sorgt
im Speicher für eine optimale Einschichtung von Wasser bei Be- und
Entladung. Das Heizwasser wird entsprechend seinem Temperaturniveau über
den Schichteinsatz in die jeweils hierzu
passende Temperaturschicht im Oskar
eingelagert.Der Schichtspeicher verbindet die verschiedensten Wärmeerzeuger
und Wärmeverbraucher. Alle Vor- und
Rücklaufanschlüsse des Speichers sind
von unten über den Speicherboden geführt
wodurch dieser  minimalste Wärmeverluste
hat. Über ein vertikal im Speicher
montiertes Fühler-Tauchrohrbündel mit 5
Tauchrohren können mehrere Fühler
stufenlos und einfachst positioniert und
bei Bedarf nachjustiert werden. Dies
ermöglicht eine optimale Anpassung aller
relevanten Anlagen-systeme unter höchst
möglicher Berück-sichtigung der
Betreiberwünsche mit einem Höchstmaß an
Komforterhalt, bei gleichzeitig max.
Energieeinsparung.
Lieferumfang:
- Stahlbeh. S235JR (ST 37-2),
  mit 4 Füßen
- Oberflächen: innen roh
  außen Rostschutzgrundierung
- 8 Systemanschlüsse unten waagerecht
  DN 40, RAG 1 1/2"
- 2 Systemanschlüsse unten waagerecht
  DN 25, RAG 1"
- Entlüftung oben-vorn DN 20, RAG 3/4"
- Einbaustutzen für Tauchrohrbündel
  DN 40, RAG 1 1/2
- Fühler-Tauchrohrbündel aus Edelstahl
  mit 5 Tauchrohren
- patentierter MehrKammern-Schichteinsatz
  SE-5,0 aus wärmefestem Polypropylen-Kunststoff Dauerbelastung bis
  105 C Kurzzeitbelastung bis 120 C
- Abnahme durch Werkssachverständigen
  nach Prüfgruppe V
- Verbund-Speicherisolierung 120 mm dick
  aus Polyester-Vlies mit 1,3 mm
  Polystyrol-Aussenmantel
  Isolierung in separater Verpackung
  zur Montage vor Ort
Technische Daten:
Speicherinhalt  ca.  720 l
max. Volumenstrom  5000 l/h
Durchmesser ohne Isolierung  790 mm
Durchmesser mit Isolierung  990 mm
Länge über Anschlusssystem  1040 mm
Höhe ohne Isolierung  1770 mm
Kippmaß  1850 mm
Höhe mit Isolierung  1890 mm
Gewicht  ca.  140 kg
max. Betriebsdruck  3 bar
max. Betriebstemperatur  95 C
Maßangaben: +/- 10 mm
oder gleichwertig
geplantes Fabrikat: ratiotherm
Typ:  Oskar-10/5,0/750pv
Artikel-Nummer: ra/36.07.0500
angebotenes Fabrikat: '.........'

Einschließlich Klein- und Befestigungsmaterial
liefern und montieren
Menge: 1,000 St
Produkt:
  Artikel:
    Artikelkurztext: Schichtspeicher

**001.004.3 Mehrpreis - geänderte Anschlüss vorne - DN25**
Änderung der Anschlüsse vorne
für Speicher mit SE 5,0
Anschlüsse hinten DN 40
Anschlüsse vorne DN 25 zur direkten
Montage von ABV1 oder ABV2
Menge: 1,000 St
Produkt:
  Artikel:
    Artikelkurztext: Mehrpreis - geänderte Anschlüss vorne - DN25

**001.004.4 Kugelhahnset**
Kugelhahn-Set
Passend zu Oskar-10
bestehend aus:
6 Stück Durchgangs-Kugelhähne DN 40
  RAG 1 1/2, beidseits flachdichtend
  mit Stopfbuchse M16 unterhalb des
  Absperrsechskants und O-Ringdichtung
  - zur Nachdichtung.
6 Stück Isolierkapseln
  (Ablängung bauseits)
Menge: 1,000 St
Produkt:
  Artikel:
    Artikelkurztext: Kugelhahnset

**001.004.5 Anbauverteiler**
Anbauverteiler ABV1 m. Isolierung
Passend zu Oskar-10
zur Montage von Baugruppen und Kompaktstationen, direkt am Speicher.
- 6 Anschlüsse  hinten ÜWM R 1 1/2"
  flachdichtend
- 1 Anschluss oben ÜWM R 1 1/2"  für TWK
- 1 Anschluss oben ÜWM R 1 1/2"  für HK
- 1 Anschluss oben ÜWM R 1 1/2"  für SOK
- 4 Fronanschlüsse RAG 1"
Lieferumfang:
1  Stück Anbauvert. mit Isolierkapseln
1  Stück KFE-Hahn 3/4"
4  Rohrendstücke RIG 1"
12 Stück Flachdichtungen 1 1/2"
oder gleichwertig
geplantes Fabrikat:  ratiotherm
Typ:  ABV1-2020-04
Artikel-Nummer: ra/32.90.1010
angebotenes Fabrikat: '.........'

Einschließlich Klein- und Befestigungsmaterial
liefern und montieren
Menge: 1,000 St
Produkt:
  Artikel:
    Artikelkurztext: Anbauverteiler

**001.004.6 Verschlusskappen**
Kappe oder Stopfen, schwarz R 1 1/2
zum Verschließen nicht benötigter Anschlüsse
Menge: 5,000
Produkt:
  Artikel:
    Artikelkurztext: Verschlusskappen

**001.004.7 Trinkwasserkaskade**
2-stufiger Trinkwasser-Kaskadenerwärmer
Wärmetauscher
- Beständigkeitsempfehlung
Elektrische Leitfähigkeit
10-500 µS/cm
pH-Wert 7,5-9,0
Kohlensäure <5 CO2
Gesamthärte 4,5-8,5 °dH
- Spezial-Anschlusssystem für Kalt-Warm-
  und Heizwasser
- Wärmekapsel aus EPP Expanded
  Polypropylene
- Spezial-Rohr-Anschluss-System
Kaskadenerwärmer TWKK-200-D PWM 200kW
zum direkten Anbau am Anbauverteiler 2
bei Oskar-10/1,5. Inclusive
Anpassung des Schichteinsatzes zum
Kaskadenbetrieb.
mit integierter Zikulations- und
Desinfektionsstation in letzer Stufe
für geregelte, hygienische Warmwasserbereitung im Durchlaufverfahren.
Garantiert eine hohe Betriebssicherheit
und unterbrechungslose Warmwasserversorgung auch bei Wartungsarbeiten.
Komplett aufgebaut und verrohrt,
Kalt-/Warmwasser-Verrohrung inkl. Form-
und Verbindungsteile aus Edelstahl bzw.
Rotguss, ohne Isolierung der Verrohrung,
Armaturen, Form- und Verbindungstücke.
Lieferumfang:
- 2 Stück TWW-Kaskaden-Module
- 1 Einstrahl-Kaltwasserimpulsgeber-
  zähler DN 32 Einsatz bis 30 C
- Kaltwasser-Anschluss DN 25 RAG 1"
- Warmwasser-Sammelanschluss DN 32,
  RIG 1 1/4"
- T-Anschluss DN 15, R IG 1/2", für
  den ultraschnellen Einschraubtemperaturfühler - Fühler ist im
  Lieferumfang des Reglers enthalten
- Warmwasser-Zirkulationsanschluss
  DN 25, RIG 1"
- PWM-Ladepumpen, Magnetventil und
  Impulsgeber mit Anschlusskabel
- Verrohrungseinheit oben
Primärkreise:
- Ladep. Wilo Yonos Para ST25/7,0-PWM2
  mit stufenloser Drehzahlregel. durch
  ratiotherm-Regler rUVR/rZR
- 2 Kugelhähne im Heizwasseraustritt
  mit Thermometer
- Schwerkraftbremse mit Handaufstellung
- Hand-Entlüftungsventil
- 2 Kugelhähne im Heizwassereintritt
  der Armatureneinheit
- Blockisolierung für vorstehende
  Armatureneinheit
Wärmetauschereinheiten:
- Cu-gelöt.Plattenwärmetauscher aus
  Edelstahl 1.4401
Wärmetauscher
- Beständigkeitsempfehlung
Elektrische Leitfähigkeit
10-500 µS/cm
pH-Wert 7,5-9,0
Kohlensäure <5 CO2
Gesamthärte 4,5-8,5 °dH
- Spezial-Anschlusssystem für Kalt-
  Warm- und Heizwasser mit
  Entlüftungsventil
- Wärmedämmkapsel aus EPP
  Expanded-Polypropylene
Sekundärkreise:
- Kaltwasser- und Warmwasser-
  Anschluss mit Kugelhahn
- KW-Anschluss Modul für Stufe 2
  zusätzlich mit Magnetventil 230V,50Hz
Technischen Daten bei Kaskadenbetrieb:
- Wärme-Leistung:  239 292 206 235 kW
- Heizw.-Eintritt:  70  70  60  60 C
- Heizw.-Austritt:  24  13  20  15 C
- Kaltw.-Eintritt:  10  10  10  10 C
- Warmw.-Austritt:  60  40  50  40 C
- Warmw.-Leistung:  69 140  74 113 l/min
Abmessungen BxTxH:  1100x450x1950 mm
Gewicht ca.:  75 kg
oder gleichwertig
geplantes Fabrikat: ratiotherm
Typ:  TWKK-200-ABV
Artikel-Nummer: ra/32.90.7200-CU
angebotenes Fabrikat: '.........'

Einschließlich Klein- und Befestigungsmaterial
liefern und montieren
Menge: 1,000 St
Produkt:
  Artikel:
    Artikelkurztext: Trinkwasserkaskade

**001.004.8 Zirkulationspumpe**
Hocheffizienz-Nassläuferpumpe mit Edelstahlgehäuse
für Trinkwasseranwendungen und Permanentmagnetmotor
(ECM-Technologie) sowie integrierter, elektronischer
Leistungsanpassung durch stufenlose Drehzahländerung

Ausführungen/Funktionen/Eigenschaften:
- Hocheffizienz-EC-Permanentmagnet-
  motortechnologie
- Energieeffizienzindex (EEI) = 0.20
- Regelungsarten: Konstantdruck / Festdrehzahl / Proportionaldruck
- Integrierter Motorvollschutz
- Einzelpumpe mit Edelstahlgehäuse
- Wärmedämmschalen gem. EnEV im Lieferumfang enthalten
- Integriertes Display mit Anzeige der
  aktuellen Leistungsaufnahme in W
- Einfache elektrische Installation
  durch bewährten ALPHA-Stecker
- Haftungsübernahmevereinbarung: 5 Jahre Garantie in Deutschland

Fördermedium:
Fördermedium: Heizungswasser
Medientemperaturbereich: 2 .. 110 °C
Medientemp. bei Datenerfassung: 60 °C
Dichte: 983.2 kg/m³
Technische Daten:
Tatsächlicher Förderstrom der Pumpe: 0.12 m³/h
Tatsächliche Förderhöhe der Pumpe: 1.002 m
Pumpenkopfausrichtung: 6H
Temperaturklasse: 110
Zulassungen: CE,VDE
Werkstoffe:
Pumpengehäuse: Edelstahl
Pumpenmantel: EN 1.4308
Pumpengehäuse: ASTM A351-CF8
Laufradwerkstoff: Verbundwerkstoff
Laufrad: PES 30% GF + PESU-GF20%
Installation:
Umgebungstemperatur: 0 .. 40 °C
Max. Betriebsdruck: 10 bar
Anschlusstyp: G
Anschlussgröße: 1 1/4 inch
Nenndruckstufe: PN 10
Einbaulänge: 150 mm
Elektrische Daten:
Minimale Leistungsaufnahme P1: 3 W
Leistungsaufnahme P1: 18 W
Netzfrequenz: 50 / 60 Hz
Bemessungsspannung: 1 x 230 V
Maximale Stromaufnahme: 0.04 .. 0.18 A
Schutzart (gemäß IEC 34-5): IPX4D
Isolationsklasse (IEC 85): F
Thermischer Schutz: ELEC
Sonstiges:
Energieeffizienzindex (EEI): 0.20

oder gleichwertig
geplantes Fabrikat: Grundfos ALPHA1 20-40 N 150
angebotenes Fabrikat: '.........'
Menge: 1,000 Stk
Produkt:
  Artikel:
    Artikelnummer: 99452324
    Artikelkurztext: Zirkulationspumpe

**001.004.9 Absperrarmatur, allg. mit Entleerungsstopfen G1/4 DN 15 Ggf. weiteres Material für Verbindung(en):**
Strangabsperrventil Rg
mit Entleerungshahn und Dämmkappe
DN 15
einschl. Anschlussverschraubungen
oder gleichwertig
geplantes Fabrikat: viega easytop
angebotenes Fabrikat: '.........'
Menge: 2,000 Stck
Produkt:
  Artikel:
    Artikelkurztext:
    Absperrarmatur, allg. mit Entleerungsstopfen G1/4 DN 15
    Ggf. weiteres Material für Verbindung(en):

**001.004.10 Absperrarmatur, allgemein mit Entleerungsstopfen G1/4 DN 25 Ggf. weiteres Material für**
wie vor beschrieben, jedoch
DN 25
oder gleichwertig
geplantes Fabrikat: viega easytop
angebotenes Fabrikat: '.........'
Menge: 2,000 Stck
Produkt:
  Artikel:
    Artikelkurztext:
    Absperrarmatur, allgemein mit Entleerungsstopfen G1/4 DN 25
    Ggf. weiteres Material für

**001.004.11 Absperrarmatur, allgemein mit Entleerungsstopfen G1/4 DN 32 Ggf. weiteres Material für**
wie vor beschrieben, jedoch
DN 32
oder gleichwertig
geplantes Fabrikat: viega easytop
angebotenes Fabrikat: '.........'
Menge: 1,000 Stck
Produkt:
  Artikel:
    Artikelkurztext:
    Absperrarmatur, allgemein mit Entleerungsstopfen G1/4 DN 32
    Ggf. weiteres Material für

**001.004.12 Absperrarmatur, allgemein mit Entleerungsstopfen G1/4 DN 40 Ggf. weiteres Material für**
wie vor beschrieben, jedoch
DN 40
oder gleichwertig
geplantes Fabrikat: viega easytop
angebotenes Fabrikat: '.........'
Menge: 1,000 Stck
Produkt:
  Artikel:
    Artikelkurztext:
    Absperrarmatur, allgemein mit Entleerungsstopfen G1/4 DN 40
    Ggf. weiteres Material für

**001.004.13 Probenahmeventil G1/4, Rotguss**
Probenahmeventil
für Probenahme von Trinkwasser
(PWC/PWH/PWH-C) nach TrinkwV
Rotguss oder Siliziumbronze
G-Gewinde
Ausstattung
Auslaufrohr Stahl nichtrostend -
drehbar/abflammbar, Grundkörper 360°
drehbar, Griff abnehmbar, Mehrkant
Hinweis

oder gleichwertig
geplantes Fabrikat: viega easytop
angebotenes Fabrikat: '.........'
Menge: 2,000 Stk
Produkt:
  Artikel:
    Artikelnummer: 708740
    Artikelkurztext: Probenahmeventil G1/4, Rotguss

**001.004.14 Vorhandenen Ultraschall-Wärmezähler Qp 3,5 einschließlich Tauchhülse ausbauen,**
Vorhandenen
Ultraschall-Wärmezähler Qp 3,5 einschließlich Tauchhülse ausbauen, zwischenlagern und unter Hinzulieferung neuer Anschlussmaterialien wieder montieren
Menge: 1,000 Stck
Produkt:
  Artikel:
    Artikelkurztext:
    Vorhandenen
    Ultraschall-Wärmezähler Qp 3,5 einschließlich Tauchhülse ausbauen,

**001.004.15 KFE-Kugelh. PN16-1/2" D, vern...**
KFE-Kugelhahn mit AG
Durchgang 1/2", Kugelhahn mit
DVGW-Zulassung fuer das Fuellen und
Entleeren von Trinkwasser- und
Warmwasser-Heizungsanlagen,
selbstdichtend mit
Gewindeeinschneiddichtung aus EPDM.
Schwere Bauform aus vernickeltem
Pressmessing. Fluegelgriff (gruen).
Hartverchromte Kugel mit vollem
Durchgang in Teflon gelagert. Blindkappe
mit Edelstahl-Schwenkbuegel. Fixierung
der Einbaulage mittels Kontermutter.
Entzinkungsbestaendiger Einschraubnippel.
Betriebsdruck, max.:  10 bar
Temperatur:  110 ^C kurzzeitig 130^C
Menge: 5,000 ST
Produkt:
  Artikel:
    Artikelkurztext: KFE-Kugelh. PN16-1/2" D, vern...

**001.004.16 vorhandenen Trinkwasserfilter reinigen und das Filtersieb austauschen**
*** Grundposition ZZ 1.0
vorhandenen Trinkwasserfilter DN 40 reinigen und das Filtersieb austauschen
Menge: 1,000 Stck
Produkt:
  Artikel:
    Artikelkurztext: vorhandenen Trinkwasserfilter reinigen und das Filtersieb austauschen

**001.004.17.a Hauswasser Feinfilter F 76 S 11/2" rückspülbar und ausspülbar mit Rückspülaut**
*** Wahlposition ZZ 1.1
Hauswasser Feinfilter F 76 S 1 1/2"
rückspülbar und ausspülbar
ohne  Rückspülautomatik
oder gleichwertig
Fabrikat der Planung:  Honeywell
Angebotenes Fabrikat: '.........'
Menge: 1,000 Stck
Produkt:
  Artikel:
    Artikelkurztext:
    Hauswasser Feinfilter F 76 S 11/2"
    rückspülbar und ausspülbar
    mit Rückspülaut

#### Bereich 001.005 Rohrleitungen und Zubehör

*Hinweis: Vorbemerkungen Heizungs- und Trinkwasserrohrleitungen*
Vorbemerkungen Heizungs- und Trinkwasserrohrleitungen
Das Wärme- und Trinkwassernetz in der Zentrale wird aus Edelstahlrohr aus Werkstoff 1.4520,
Anwendung nur für geschlossene Heiz-und Kühlkreisläufe beziehungsweise ausKupferrohr nach DIN EN 1057 mit Preßverbindungen hergestellt. Die Rohrleitungen werden mit bauartzugelassenen
Rohrbefestigung aus verzinktem Stahl, mit elastischen Schalldämmeinlagen fixiert. Wand-
und Rohrabstand sind so zu wählen, dass die vorgeschriebene Dämmmung in Dämmstärke nach
GEG aufgebracht werden kann. Befestigungen und Stützweiten sind dem Rohrdurchmesser anzupassen und gem. Herstellerunterlage auszuführen.

*Hinweis: Trinkwasser*

**001.005.1 Kupfer/ DIN EN 1057 15 x 1,0**
Kupfer/ DIN EN 1057
15 x 1,0
geplantes Fabrikat: Viega Profipress
angebotenes Fabrikat: '.........'

Einschließlich Klein- und Befestigungsmaterial
liefern und montieren
Menge: 5,000 m
Produkt:
  Artikel:
    Artikelkurztext:
    Kupfer/ DIN EN 1057
    15 x 1,0

**001.005.2 Kupfer/ DIN EN 1057 18 x 1,0**
Kupfer/ DIN EN 1057
18 x 1,0
geplantes Fabrikat: Viega Profipress
angebotenes Fabrikat: '.........'

Einschließlich Klein- und Befestigungsmaterial
liefern und montieren
Menge: 5,000 m
Produkt:
  Artikel:
    Artikelkurztext:
    Kupfer/ DIN EN 1057
    18 x 1,0

**001.005.3 Kupfer/ DIN EN 1057 22 x 1,0**
Kupfer/ DIN EN 1057
22 x 1,0
geplantes Fabrikat: Viega Profipress
angebotenes Fabrikat: '.........'

Einschließlich Klein- und Befestigungsmaterial
liefern und montieren
Menge: 20,000 m
Produkt:
  Artikel:
    Artikelkurztext:
    Kupfer/ DIN EN 1057
    22 x 1,0

**001.005.4 Kupfer/ DIN EN 1057 28 x 1,5**
Kupfer/ DIN EN 1057
28 x 1,5
geplantes Fabrikat: Viega Profipress
angebotenes Fabrikat: '.........'

Einschließlich Klein- und Befestigungsmaterial
liefern und montieren
Menge: 20,000 m
Produkt:
  Artikel:
    Artikelkurztext:
    Kupfer/ DIN EN 1057
    28 x 1,5

**001.005.5 Kupfer/ DIN EN 1057 35 x 1,5**
Kupfer/ DIN EN 1057
35 x 1,5
geplantes Fabrikat: Viega Profipress
angebotenes Fabrikat: '.........'

Einschließlich Klein- und Befestigungsmaterial
liefern und montieren
Menge: 30,000 m
Produkt:
  Artikel:
    Artikelkurztext:
    Kupfer/ DIN EN 1057
    35 x 1,5

**001.005.6 Kupfer/ DIN EN 1057 42 x 1,5**
Kupfer/ DIN EN 1057
42 x 1,5
geplantes Fabrikat: Viega Profipress
angebotenes Fabrikat: '.........'

Einschließlich Klein- und Befestigungsmaterial
liefern und montieren
Menge: 1,000 m
Produkt:
  Artikel:
    Artikelkurztext:
    Kupfer/ DIN EN 1057
    42 x 1,5

**001.005.7 Formstück oder Bogen 45° DN40**
Menge: 2,000 Stck
Produkt:
  Artikel:
    Artikelkurztext: Formstück oder Bogen 45°  DN40

**001.005.8 Formstück oder Bogen 45° DN32**
Menge: 12,000 Stck
Produkt:
  Artikel:
    Artikelkurztext: Formstück oder Bogen 45°  DN32

**001.005.9 Formstück oder Bogen 45° DN25**
Menge: 20,000 Stck
Produkt:
  Artikel:
    Artikelkurztext: Formstück oder Bogen 45° DN25

**001.005.10 Formstück oder Bogen 45° DN20**
Menge: 6,000 Stck
Produkt:
  Artikel:
    Artikelkurztext: Formstück oder Bogen 45°  DN20

**001.005.11 Formstück oder Bogen 45° DN15**
Menge: 6,000 Stck
Produkt:
  Artikel:
    Artikelkurztext: Formstück oder Bogen 45°  DN15

**001.005.12 Formstück oder Bogen 45° DN12**
Menge: 6,000 Stck
Produkt:
  Artikel:
    Artikelkurztext: Formstück oder Bogen 45°  DN12

**001.005.13 Absperrventil mit Rückflußverhinderer DN 32**
Absperrventil mit Rückflußverhinderer DN 32
Schallschutzprüfzeichen gemäß DIN 4109 Gruppe
I, mit Prüfeinrichtung gemäß DIN 3269, T. 1,
für Trinkwasserleitung, mit Eignungsnachweis
gemäß DIN 988, Gehäuse, Oberteil und
wasserberührte Teile der Innengarnitur
aus Rotguß DIN 1705, beständig gegen
agressives Wasser, Schrägsitzform, beiderseits
Verschraubungen, mit wartungsfreier
Spindelabdichtung, Kegeldichtungen
aus PTFE, PN16, mit Handrad, einschl.
Wärmedämmung
Nennweite: DN 32
Fabr.: '.........'

Typ: '.........'

liefern und montieren
Menge: 1,000 Stk
Produkt:
  Artikel:
    Artikelkurztext: Absperrventil mit Rückflußverhinderer DN 32

**001.005.14 Thermostatisches Zirkulations- Regulierventil DN15**
Thermostatisches Zirkulations- Regulierventil DN15
voreinstellbar, absperrbar, beständig gegen aggressives Wasser,
mit wartungsfreier Spindeldichtung und
Entleerungsstopfen, mit DIN-/DVGW- Zulassung,
zum automatischen, selbstregelnden,
hydraulischen Strangabgleich, einschl.
Armaturenwärmedämmung und Thermometer
Nennweite: DN 15
oder gleichwertig
geplantes Fabrikat: viega easytop
angebotenes Fabrikat: '.........'
Menge: 3,000 Stk
Produkt:
  Artikel:
    Artikelkurztext: Thermostatisches Zirkulations- Regulierventil DN15

**001.005.15 Anschluss an die vorhandene Zirkulationsleitung herstellen D 18 mm**
Menge: 1,000 Stck
Produkt:
  Artikel:
    Artikelkurztext: Anschluss an die vorhandene Zirkulationsleitung herstellen D 18 mm

**001.005.16 Anschluss an die vorhandenen Trinkwasserleitungen herstellen D 54 - D 28**
Menge: 3,000 Stck
Produkt:
  Artikel:
    Artikelkurztext: Anschluss an die vorhandenen Trinkwasserleitungen herstellen D 54 - D 28

*Hinweis: Heizung*

**001.005.17 Edelstahlrohr aus Werkstoff 1.4520, 15x1,0**
Edelstahlrohr aus Werkstoff 1.4520,
Anwendung nur für geschlossene Heiz-
und Kühlkreisläufe,
nicht für die Trinkwasserinstallation
zugelassen!
6 m in Stangen,
15x1,0
oder gleichwertig
geplantes Fabrikat: Viega
angebotenes Fabrikat: '.........'

Einschließlich Klein- und Befestigungsmaterial
liefern und montieren
Menge: 5,000 m
Produkt:
  Artikel:
    Artikelkurztext:
    Edelstahlrohr aus Werkstoff  1.4520,
    15x1,0

**001.005.18 Edelstahlrohr aus Werkstoff 1.4520, 18x1,0**
Edelstahlrohr aus Werkstoff 1.4520,
Anwendung nur für geschlossene Heiz-
und Kühlkreisläufe,
nicht für die Trinkwasserinstallation
zugelassen!
6 m in Stangen,
18x1,0
oder gleichwertig
geplantes Fabrikat: Viega
angebotenes Fabrikat: '.........'

Einschließlich Klein- und Befestigungsmaterial
liefern und montieren
Menge: 5,000 m
Produkt:
  Artikel:
    Artikelkurztext:
    Edelstahlrohr aus Werkstoff  1.4520,
    18x1,0

**001.005.19 Edelstahlrohr aus Werkstoff 1.4520, 22x1,2**
Edelstahlrohr aus Werkstoff 1.4520,
Anwendung nur für geschlossene Heiz-
und Kühlkreisläufe,
nicht für die Trinkwasserinstallation
zugelassen!
6 m in Stangen,
22x1,2
oder gleichwertig
geplantes Fabrikat: Viega
angebotenes Fabrikat: '.........'

Einschließlich Klein- und Befestigungsmaterial
liefern und montieren
Menge: 10,000 m
Produkt:
  Artikel:
    Artikelkurztext:
    Edelstahlrohr aus Werkstoff 1.4520,
    22x1,2

**001.005.20 Edelstahlrohr aus Werkstoff 1.4520, 28x1,2**
Edelstahlrohr aus Werkstoff 1.4520,
Anwendung nur für geschlossene Heiz-
und Kühlkreisläufe,
nicht für die Trinkwasserinstallation
zugelassen!
6 m in Stangen,
28x1,2
oder gleichwertig
geplantes Fabrikat: Viega
angebotenes Fabrikat: '.........'

Einschließlich Klein- und Befestigungsmaterial
liefern und montieren
Menge: 10,000 m
Produkt:
  Artikel:
    Artikelkurztext:
    Edelstahlrohr aus Werkstoff 1.4520,
    28x1,2

**001.005.21 Edelstahlrohr aus Werkstoff 1.4520, 35x1,5**
Edelstahlrohr aus Werkstoff 1.4520,
Anwendung nur für geschlossene Heiz-
und Kühlkreisläufe,
nicht für die Trinkwasserinstallation
zugelassen!
6 m in Stangen,
35x1,5
oder gleichwertig
geplantes Fabrikat: Viega
angebotenes Fabrikat: '.........'

Einschließlich Klein- und Befestigungsmaterial
liefern und montieren
Menge: 40,000 m
Produkt:
  Artikel:
    Artikelkurztext:
    Edelstahlrohr aus Werkstoff  1.4520,
    35x1,5

**001.005.22 Edelstahlrohr aus Werkstoff 1.4520, 42x1,5**
Edelstahlrohr aus Werkstoff 1.4520,
Anwendung nur für geschlossene Heiz-
und Kühlkreisläufe,
nicht für die Trinkwasserinstallation
zugelassen!
6 m in Stangen,
42x1,5
oder gleichwertig
geplantes Fabrikat: Viega
angebotenes Fabrikat: '.........'

Einschließlich Klein- und Befestigungsmaterial
liefern und montieren
Menge: 40,000 m
Produkt:
  Artikel:
    Artikelkurztext:
    Edelstahlrohr aus Werkstoff  1.4520,
    42x1,5

**001.005.23 Edelstahlrohr aus Werkstoff 1.4520, 54x1,5**
*** Bedarfsposition ohne GB
Edelstahlrohr aus Werkstoff 1.4520,
Anwendung nur für geschlossene Heiz-
und Kühlkreisläufe,
nicht für die Trinkwasserinstallation
zugelassen!
6 m in Stangen,
54x1,5
oder gleichwertig
geplantes Fabrikat: Viega
angebotenes Fabrikat: '.........'

Einschließlich Klein- und Befestigungsmaterial
liefern und montieren
Einheit: m
Produkt:
  Artikel:
    Artikelkurztext:
    Edelstahlrohr aus Werkstoff  1.4520,
    54x1,5

**001.005.24 Bogen 90°/Formstück, mit SC, 15**
Bogen/Formstück,
mit SC-Contur,
aus nichtrostendem Stahl,
Werkstoff-Nummer 1.4301,
nach DIN EN 10088-2,
15
oder gleichwertig
geplantes Fabrikat: Viega
angebotenes Fabrikat: '.........'

Einschließlich Klein- und Befestigungsmaterial
liefern und montieren
Menge: 10,000 Stck
Produkt:
  Artikel:
    Artikelkurztext:
    Bogen 90°/Formstück, mit SC,
    15

**001.005.25 Bogen 90°/Formstück, mit SC, 18**
Bogen/Formstück,
mit SC-Contur,
aus nichtrostendem Stahl,
Werkstoff-Nummer 1.4301,
nach DIN EN 10088-2,
18
oder gleichwertig
geplantes Fabrikat: Viega
angebotenes Fabrikat: '.........'

Einschließlich Klein- und Befestigungsmaterial
liefern und montieren
Menge: 10,000 Stck
Produkt:
  Artikel:
    Artikelkurztext:
    Bogen 90°/Formstück, mit SC,
    18

**001.005.26 Bogen 90°/Formstück, mit SC, 22**
Bogen/Formstück,
mit SC-Contur,
aus nichtrostendem Stahl,
Werkstoff-Nummer 1.4301,
nach DIN EN 10088-2,
22
oder gleichwertig
geplantes Fabrikat: Viega
angebotenes Fabrikat: '.........'

Einschließlich Klein- und Befestigungsmaterial
liefern und montieren
Menge: 15,000 Stck
Produkt:
  Artikel:
    Artikelkurztext:
    Bogen 90°/Formstück, mit SC,
    22

**001.005.27 Bogen 90°/Formstück, mit SC, 28**
Bogen/Formstück,
mit SC-Contur,
aus nichtrostendem Stahl,
Werkstoff-Nummer 1.4301,
nach DIN EN 10088-2,
28
oder gleichwertig
geplantes Fabrikat: Viega
angebotenes Fabrikat: '.........'

Einschließlich Klein- und Befestigungsmaterial
liefern und montieren
Menge: 15,000 Stck
Produkt:
  Artikel:
    Artikelkurztext:
    Bogen 90°/Formstück, mit SC,
    28

**001.005.28 Bogen 90°/Formstück, mit SC, 35**
Bogen/Formstück,
mit SC-Contur,
aus nichtrostendem Stahl,
Werkstoff-Nummer 1.4301,
nach DIN EN 10088-2,
35
oder gleichwertig
geplantes Fabrikat: Viega
angebotenes Fabrikat: '.........'

Einschließlich Klein- und Befestigungsmaterial
liefern und montieren
Menge: 20,000 Stck
Produkt:
  Artikel:
    Artikelkurztext:
    Bogen 90°/Formstück, mit SC,
    35

**001.005.29 Bogen 90°/Formstück, mit SC, 42**
Bogen/Formstück,
mit SC-Contur,
aus nichtrostendem Stahl,
Werkstoff-Nummer 1.4301,
nach DIN EN 10088-2,
42
oder gleichwertig
geplantes Fabrikat: Viega
angebotenes Fabrikat: '.........'

Einschließlich Klein- und Befestigungsmaterial
liefern und montieren
Menge: 20,000 Stck
Produkt:
  Artikel:
    Artikelkurztext:
    Bogen 90°/Formstück, mit SC,
    42

**001.005.30 Bogen 90°/Formstück, mit SC, 54**
*** Bedarfsposition ohne GB
Bogen/Formstück,
mit SC-Contur,
aus nichtrostendem Stahl,
Werkstoff-Nummer 1.4301,
nach DIN EN 10088-2,
54
oder gleichwertig
geplantes Fabrikat: Viega
angebotenes Fabrikat: '.........'

Einschließlich Klein- und Befestigungsmaterial
liefern und montieren
Einheit: Stck
Produkt:
  Artikel:
    Artikelkurztext:
    Bogen 90°/Formstück, mit SC,
    54

**001.005.31 Anschluss an die vorhanden Vor- und Rücklaufleitungen D**
Anschluss an die vorhanden Vor- und Rücklaufleitungen D 42mm herstellen, einschließlich Übergängen und Reduzierungen
Menge: 4,000 Stck
Produkt:
  Artikel:
    Artikelkurztext: Anschluss an die vorhanden Vor- und Rücklaufleitungen D

**001.005.32 Stahlkonstruktion aus verz. Winkelstahl 20-60mm**
Stahlkonstruktion aus verz. Winkelstahl 20-60mm Profilschienen, Traversen, Rohrhalterungen, Gleitschienen, Hängebefestigungen zu
verschiedenen Befestigungszwecken, Abrechnung nach den Einheitsgewichten
Menge: 50,000 kg
Produkt:
  Artikel:
    Artikelkurztext: Stahlkonstruktion aus verz. Winkelstahl 20-60mm

**001.005.33 Bezeichnungsschild**
Bezeichnungsschild
aus Kunststoff, dreizeilig, mit
Klarsichtabdeckung, eingeschobene
Beschriftungsstreifen, austauschbar,
einschließlich Beschriftung, dauerhaft an
Rohrleitungen mit Wärmedämmung montieren
Abmessungen ca. 120 x 50 mm
Menge: 10,000 Stk
Produkt:
  Artikel:
    Artikelkurztext: Bezeichnungsschild

#### Bereich 001.006 Wärmedämmung

*Hinweis: - Zusätzliche technische Vertragsbestimmung -*
- Zusätzliche technische Vertragsbestimmung -
Alle verlegten, wärmeführenden Rohrleitungen sind grundsätzlich entsprechend GEG zu dämmen.
Einzelrohrdämmung nach VOB/C, nicht brennbar, aus Mineralfaserschalen in verschiedenen
Stärken, entsprechend den Rohrleitungsdurchmessern und Anforderungen, alukaschiert, auf die Rohrleitungen stramm aufgetragen, mit selbstklebendendem Folienband dicht verklebt und befestigt. Je nach Anwendungsfall erhält die Dämmung einen äußeren Schutzmantel aus Kunststoffolie oder
Aluminiumblech bzw. im Schacht keinen Schutz. A

**001.006.1 Wärmedämmung Mineralfaser DN 12-20 mit Folienmantel**
Wärmedämmung Mineralfaser DN 12-20 mit Folienmantel für metallische Leitungen, aus konzentrisch gewickelter Steinwoll-Rohrschale,
einseitig geschlitzt, Baustoffklasse A1 (nicht brennbar) nach DIN 4102, Rechenwert der
Wärmeleitfähigkeit Lambda = 0,035 W/(mK), Dämmschichtdicke gemäß GEG 100%, Schalen mit Bindedraht zur Fixierung umwickelt.
Oberfläche als Schutz mit Kunststoff-Folie in Hellgrau ummantelt, mit Kunststoffnadeln
fixiert und alle Stöße mit geeignetem Klebeband
verklebt, komplett mit Zuschlag für Verschnitt
und Formstücke für Nennweite Rohr: DN 12-20
Dämmschichtdicke:  100%
liefern und montieren
Menge: 40,000 m
Produkt:
  Artikel:
    Artikelkurztext: Wärmedämmung Mineralfaser DN 12-20 mit Folienmantel

**001.006.2 Wärmedämmung Mineralfaser DN 12-20 ohne**
*** Bedarfsposition ohne GB
Wärmedämmung Mineralfaser DN 12-20 ohne
Folienmantel wie vor beschrieben, jedoch
für Nennweite Rohr: DN 12-20
Dämmschichtdicke: 100%
liefern und montieren
Menge: 5,000 m
Produkt:
  Artikel:
    Artikelkurztext: Wärmedämmung Mineralfaser DN 12-20 ohne

**001.006.3 Wärmedämmung Mineralfaser DN 25-32 mit**
Wärmedämmung Mineralfaser DN 25-32 mit
Folienmantel wie vor beschrieben, jedoch
für Nennweite Rohr: DN 25-32
Dämmschichtdicke: 100%
liefern und montieren
Menge: 110,000 m
Produkt:
  Artikel:
    Artikelkurztext: Wärmedämmung Mineralfaser DN 25-32 mit

**001.006.4 Wärmedämmung Mineralfaser DN 25-32 ohne**
*** Bedarfsposition ohne GB
Wärmedämmung Mineralfaser DN 25-32 ohne
Folienmantel wie vor beschrieben, jedoch
für Nennweite Rohr: DN 25-32
Dämmschichtdicke: 100%
liefern und montieren
Menge: 5,000 m
Produkt:
  Artikel:
    Artikelkurztext: Wärmedämmung Mineralfaser DN 25-32 ohne

**001.006.5 Wärmedämmung Mineralfaser DN 40 mit**
Wärmedämmung Mineralfaser DN 40 mit
Folienmantel wie vor beschrieben, jedoch
für Nennweite Rohr: DN 40
Dämmschichtdicke: 100%
liefern und montieren
Menge: 45,000 m
Produkt:
  Artikel:
    Artikelkurztext: Wärmedämmung Mineralfaser DN 40 mit

**001.006.6 Wärmedämmung Mineralfaser DN 50 mit**
Wärmedämmung Mineralfaser DN 50 mit
Folienmantel wie vor beschrieben, jedoch
für Nennweite Rohr: DN 50
Dämmschichtdicke: 100%
liefern und montieren
Einheit: m
Produkt:
  Artikel:
    Artikelkurztext: Wärmedämmung Mineralfaser DN 50 mit

**001.006.7 Wärmedämmschale für Armatur DN 15-25**
Wärmedämmschale für Armatur DN 15-25
als Formbaustein mit Außenhülle
  Dämmstoff  :  PUR
  Dämmstärke :  100 %
  Außenmantel:  PS
liefern und montieren.
Menge: 2,000 Stk
Produkt:
  Artikel:
    Artikelkurztext: Wärmedämmschale für Armatur DN 15-25

**001.006.8 Wärmedämmschale für Armatur DN 32-40**
Wärmedämmschale für Armatur DN 32-40
als Formbaustein mit Außenhülle
  Dämmstoff  :  PUR
  Dämmstärke :  100 %
  Außenmantel:  PS
liefern und montieren.
Menge: 2,000 Stk
Produkt:
  Artikel:
    Artikelkurztext: Wärmedämmschale für Armatur DN 32-40

**001.006.9 Wärmedämmung vor und hinter der Strangabsperrung ca. 0,30 m ergänzen**
Wärmedämmung vor und hinter der Strangabsperrung ca. 0,30 m ergänzen
bis 1", D 28 mm
Dämmstoff  :  Mineralfaserschale, aluk. und Folienummantelung
Dämmstärke :  100 %
Menge: 20,000 Stck
Produkt:
  Artikel:
    Artikelkurztext: Wärmedämmung vor und hinter der Strangabsperrung ca. 0,30 m ergänzen

#### Bereich 001.007 Bauleistungen

*Hinweis: Bohrungen und Durchbrüche*
Bohrungen und Durchbrüche ab D=10 mm sind als Kernbohrungen auszuführen.
Aller durch Arbeiten des AN anfallende Schutt (Abrissmaterialien, Abfälle, Verpackungen usw.) ist
schnellstmöglich abzutransportieren und fachgerecht zu entsorgen.
Bohrwasser ist zur Verhinderung von Wasserschäden in geeigneten Behältern aufzufangen.
Alle angrenzenden Bauteile und Anlagen sind vor Verschmutzungen und Schäden zu schützen. Der AN hat
seine Arbeitsweisen so anzupassen und zu wählen, das keine Schäden an vorhandenen Bauteilen oder Anlagen entstehen.
Wandöffnungen werden mit bindender Dichtmasse verschlossen. Festigkeit-, Brandsicherheit, und Wasserdichtheit müssen gewährleistet sein. Die Verwendung von Bauschaum ist nicht zugelassen.
Das Vorhalten und Einrichten des Bohrgerätes inklusive aller Nebenarbeiten ist mit einzukalkulieren.Eine besondere Vergütung erfolgt nicht.

**001.007.1 Kernbohrung D 100 mm**
Kernbohrung D 100 mm durch die Kellerwand,
bis 240mm Mauerwerk herstellen,
Menge: 5,000 St
Produkt:
  Artikel:
    Artikelkurztext: Kernbohrung D 100 mm

**001.007.2 Kernbohrung D 100 mm**
*** Bedarfsposition ohne GB
Kernbohrung D 100 mm durch die Kellerwand,
bis 550mm Mauerwerk herstellen,
Menge: 1,000 St
Produkt:
  Artikel:
    Artikelkurztext: Kernbohrung D 100 mm

**001.007.3 Verschließen von Durchbrüchen**
Nicht mehr verwendete Rohrleitungsdurchführungen und Wandöffnungen zumauern und glatt gegenputzen
Die Wandöffnung soll malerfertig verschlossen werden.
Menge: 1,000 m²
Produkt:
  Artikel:
    Artikelkurztext: Verschließen von Durchbrüchen

**001.007.4 Abkofferung L 90**
Abkofferung der Abgasleitung, die über den Kellerflur verläuft
L90 Schachtsystem als Brandschutzverkleidung Abgasanlage
Menge: 3,000 m²
Produkt:
  Artikel:
    Artikelkurztext: Abkofferung L 90

#### Bereich 001.008 Hydraulischer Abgleich

*Hinweis: - Zusätzliche technische Vertragsbestimmung -*
- Zusätzliche technische Vertragsbestimmung -
Der Hydraulische Abgleich ist nach Verfahren B durchzuführen und auf dem Formular des VdZ zu bestätigen.
Berechnungen zur raumweisen Heizlas nach DIN EN 12831-1, Strangschema mit Voreinstellwerten für die Thermostatventile und Pumpenförderhöhe werden dem AN zur Verfügung gestellt.

**001.008.1 Profil-Kompakt-Heizkörper**
Profil-Kompakt-Heizkörper
Anschlüsse 4x1/2"
mit Befestigungen, Luft- und Blindstopfen
Typ 21, 66 mm
BLxBHxBT = 1000x600x66
oder gleichwertig
Menge: 1,000 Stck
Produkt:
  Artikel:
    Artikelkurztext: Profil-Kompakt-Heizkörper

**001.008.2 Profil-Kompakt-Heizkörper**
Profil-Kompakt-Heizkörper
Anschlüsse 4x1/2"
mit Befestigungen, Luft- und Blindstopfen
Typ 22, 102 mm
BLxBHxBT = 800x600x102
oder gleichwertig
Menge: 1,000 Stck
Produkt:
  Artikel:
    Artikelkurztext: Profil-Kompakt-Heizkörper

**001.008.3 Profil-Kompakt-Heizkörper**
Profil-Kompakt-Heizkörper
Anschlüsse 4x1/2"
mit Befestigungen, Luft- und Blindstopfen
Typ 33,157 mm
BLxBHxBT = 900x600x157
oder gleichwertig
Menge: 2,000 Stck
Produkt:
  Artikel:
    Artikelkurztext: Profil-Kompakt-Heizkörper

**001.008.4 Profil-Kompakt-Heizkörper**
Profil-Kompakt-Heizkörper
Anschlüsse 4x1/2"
mit Befestigungen, Luft- und Blindstopfen
Typ 33,157 mm
BLxBHxBT = 1000x600x157
oder gleichwertig
Menge: 1,000 Stck
Produkt:
  Artikel:
    Artikelkurztext: Profil-Kompakt-Heizkörper

**001.008.5 Profil-Kompakt-Heizkörper**
Profil-Kompakt-Heizkörper
Anschlüsse 4x1/2"
mit Befestigungen, Luft- und Blindstopfen
Typ 33,157 mm
BLxBHxBT = 1200x600x157
oder gleichwertig
Menge: 1,000 Stck
Produkt:
  Artikel:
    Artikelkurztext: Profil-Kompakt-Heizkörper

**001.008.6 Montage eines Profil-Kompakt-Heizkörpers**
Montage eines Profil-Kompakt-Heizkörpers
Heizkörper zur Verwendundungsstelle transportieren, an der Wand befestigen und mit den Vor- und Rücklaufleitungen verbinden.
Menge: 6,000
Produkt:
  Artikel:
    Artikelkurztext: Montage eines Profil-Kompakt-Heizkörpers

**001.008.7 Ventilkegel**
*** Grundposition ZZ 1.0
Danfos -Ventilkegel
Voreinstellbar, Typenreihe RA-N
passend für vorhandene Thermoststventile des Herstellers Danfos
oder gleichwertig
Menge: 63,000 Stck
Produkt:
  Artikel:
    Artikelkurztext: Ventilkegel

**001.008.8 Thermostatventile**
Danfos-Thermostatventile DN 10/15
Standard- Thermostatventil RA-N
oder gleichwertig
Menge: 6,000 Stck
Produkt:
  Artikel:
    Artikelkurztext: Thermostatventile

**001.008.9 Thermostatregler**
Danfos Standard-Thermostatregler
Thermostatgewindeanschluss M30x1,5
Regelgenauigkeit der höchsten Kategorie DIN EN 315
Energie-Effizienzklasse I
geschlossener Verstellgriff für optimale Hygiene und einfache Reinigung
oder gleichwertig
montieren
Menge: 69,000 Stck
Produkt:
  Artikel:
    Artikelkurztext: Thermostatregler

**001.008.10 Thermostatventile entsprechend der berechneten Werte einstellen**
Menge: 69,000 Stck
Produkt:
  Artikel:
    Artikelkurztext: Thermostatventile entsprechend der berechneten Werte einstellen

**001.008.11 defekte Heizkörperentlüftung 1/2" aus Plattenheizkörper ausbauen und durch neuen**
*** Bedarfsposition ohne GB
defekte Heizkörperentlüftung 1/2" aus Plattenheizkörper ausbauen und durch neuen Entlüftungsstopfen 1/2" ersetzen
liefern und montieren
Menge: 1,000 Stck
Produkt:
  Artikel:
    Artikelkurztext: defekte Heizkörperentlüftung 1/2" aus Plattenheizkörper ausbauen und durch neuen

**001.008.12 Strangventilset ASV-PV+ASV-BD DN 15, Rp 1/2, Sollw, 5-25 kPa, PN 16**
automatisches Strangventilset, bestehend aus einem Strangdifferenz- druckregler ASV-PV Sollwert 5 - 25 kPa sowie einem Strangregulier- und Messventil ASV-BD, einschließlich Impulsleitung 1,5m, inkl. schwarzer EPP-Isolierschale bis 120 C.
Nennweite: DN 15
Anschluss Ventil: Rp 1/2 KVs-Wert: 1,6 m3/h
Nenndruck: PN16

oder gleichwertig
geplantes Fabrikat: Danfoss
Typ : ASV-PV+ASV-BD
angebotenes Fabrikat: '.........'

Einschließlich Klein- und Befestigungsmaterial
liefern und montieren
Menge: 4,000 Stk
Produkt:
  Artikel:
    Artikelnummer: 003Z5695
    Artikelkurztext:
    Strangventilset ASV-PV+ASV-BD DN 15, Rp 1/2,
    Sollw, 5-25 kPa, PN 16

**001.008.13 Strangventilset ASV-PV+ASV-BD DN 20, Rp 3/4, Sollw, 5-25 kPa, PN 16**
automatisches Strangventilset, bestehend aus einem Strangdifferenz- druckregler ASV-PV Sollwert 5 - 25 kPa sowie einem Strangregulier- und Messventil ASV-BD, einschließlich Impulsleitung 1,5m, inkl. schwarzer EPP-Isolierschale bis 120 C.
Nennweite: DN 20
Anschluss Ventil: Rp 3/4 KVs-Wert: 2,5 m3/h
Nenndruck: PN16

oder gleichwertig
geplantes Fabrikat: Danfoss
Typ : ASV-PV+ASV-BD
angebotenes Fabrikat: '.........'

Einschließlich Klein- und Befestigungsmaterial
liefern und montieren
Menge: 6,000 Stk
Produkt:
  Artikel:
    Artikelnummer: 003Z5696
    Artikelkurztext:
    Strangventilset ASV-PV+ASV-BD DN 20, Rp 3/4,
    Sollw, 5-25 kPa, PN 16

**001.008.14 Strangventilset ASV-PV+ASV-BD DN 25, Rp 1, Sollw, 5-25 kPa, PN 16**
automatisches Strangventilset, bestehend aus einem Strangdifferenz- druckregler ASV-PV Sollwert 5 - 25 kPa sowie einem Strangregulier- und Messventil ASV-BD, einschließlich Impulsleitung 1,5m, inkl. schwarzer EPP-Isolierschale bis 120 C.
Nennweite: DN 25
Anschluss Ventil: Rp 1 KVs-Wert: 4,0 m3/h
Nenndruck: PN16

oder gleichwertig
geplantes Fabrikat: Danfoss
Typ : ASV-PV+ASV-BD
angebotenes Fabrikat: '.........'

Einschließlich Klein- und Befestigungsmaterial
liefern und montieren
Menge: 1,000 Stk
Produkt:
  Artikel:
    Artikelnummer: 003Z5697
    Artikelkurztext:
    Strangventilset ASV-PV+ASV-BD DN 25, Rp 1, Sollw,
    5-25 kPa, PN 16

**001.008.15 Dokumentation des hydraulischen Abgleichs Bestätigung auf KfW-Formblatt**
Menge: 1,000 Stck
Produkt:
  Artikel:
    Artikelkurztext:
    Dokumentation des hydraulischen Abgleichs
    Bestätigung auf KfW-Formblatt

#### Bereich 001.009 Elektro

**001.009.1 Zentralregler mit CMI**
Zentralregler mit CMI
Abmessungen
Wandgehäuse in mm H479xB399xT86
Frei programmierbare Zentralregelung
Der 16x2 ist durch beliebige Verwendung
von 40 verschiedenen Funktionsmodulen
für nahezu jede Hydraulikanlage
verwendbar.
An einer Regelung können bis zu 128
Funktionsmodule programmiert werden.
Aufgrund der Möglichkeit der mehrfachen
Verwendung der Funktionen ist auch die
Programmierung von sehr komplexen
Anlagen z.B. Einzelraumregelungen,
Kesselkaskaden etc. möglich.
Die Programmierung der UVR16x2 kann
entweder direkt an der Regelung über das
4,3" Touch-Display oder vorzugsweise mit
der kostenlosen Software TAPPS2 erfolgen
Die am PC mit TAPPS2 erstellte Programmierung kann mithilfe der mitgelieferten
SD-Karte direkt in die Regelung übertragen werden. Über die SD-Karte sind
auch Firmware-Updates möglich.
Die SD-Karte beinhaltet ein Standardschema sowie weitere aufspielbare
Schemen
Kurzübersicht:
benutzerfreundliches Farb-Touch-Display
44 verschiedene Funktionsmodule
kombinierbar Programmumfang von bis zu
128 Funktionsmodulen möglich.
Programmierung am Gerät oder mit TAPPS2
Funktionsdatentransfer via SD-Card
Eingänge
Alle 16 Eingänge können für folgende
Sensoren bzw. Signale verwendet werden:
PT1000, PT500, PT100, KTY 2kÙ, KTY 1kÙ,
Ni1000, Ni1000, TK5000, digitale Signale
Thermoelement THEL,Globalstrahlungssenor
GBS01, Feuchtesensor RFS, Regensensor
RES01, Spannung 0 - 3,3V DC, Raumsensoren
RAS und RASPT, Impulse bis 10 Hz
Eingänge 15 und 16 bis 20 Hz
Die Eingänge 7 und 8 sind zusätlich noch
für folgende Signale geeignet:
Spannung 0- 10V DC, Widerstand 1-100k
Ohm. Mit dem Eingang 8 ist außerdem auch
noch die Messung eines Stroms von 4-20mA
DC möglich.
Ausgänge:
11 Relais
5 Multifunktionsausgänge 0-10V DC PWM
mit Erweiterungsmodul UVR ist auch eine
Umrüstung auf Relaisausgänge und Option
K32 möglich
Sonstige Schnittstellen:
CAN- Bus, DL- Bus, 12V DC + 24V DC
insges. max. 6 Watt
Lieferumfang:
1 Stück Zentralregler im
  Wandgehäuse mit Hand/0/Automatik-
  schaltern für die wichtigsten
  Funktionen - Standardprogramme auf
  SD-Karte
- Wand-Gehäusedeckel
ist im Reglerbetrieb abnehmbar
1 Temperatur-Sensorpaket gemäß Anlagenkonstellation
1 Stück Stütztrafo für
  Notbetrieb ohne Reglereinheit
1 Stück C.M.I.-Modul in Platinenausf.
Regler mit Wandbefestigungsmaterial,
Anlagenschema DIN A4, Handbuch
Technik-Montage-Bedienung, Kabelbezeichnungen als Schrumpfhülsen für
Eingänge bzw. Sensorenbeschriftung.
oder gleichwertig
geplantes Fabrikat: ratiotherm
Typ:  rZR/16x2 - 2024
Artikel-Nummer: ra/95.44.05-CMI
angebotenes Fabrikat: '.........'

Einschließlich Klein- und Befestigungsmaterial
liefern und montieren
Menge: 1,000 St
Produkt:
  Artikel:
    Artikelkurztext: Zentralregler mit CMI

**001.009.2 Gateway BACnet/IP Slave/CAN**
Gateway BACnet/IP Slave/CAN
Aufbau:
Dank der Software SW67677 auf Ihrem PC
können Sie:
Definieren Sie die Parameter der
BACnet-Leitung
Definieren Sie die Parameter der
CAN-Leitung
Definieren Sie CAN-Frames, die der
Konverterannehmen/senden kann
Definieren Sie BACnet-Objekte, die die
von CAN gesendeten Daten enthalten
Definieren Sie BACnet-Objekte, die die an den
CAN zu sendenden Daten enthalten
Aktualisieren Sie das Gerät
Eigenschaften:
Bis zu 2000 BACnet-Objekte (Lesen+Schreiben)
Bis zu 500 CAN-Frames beim Lesen und 500
CAN-Frames beim Schreiben
Dreifache Isolierung zwischen BACnet -
Stromversorgung, BACnet - CAN,
Stromversorgung - CAN
Bidirektionaler Informationsaustausch
zwischen BACnet-Bus und CAN-Bus
Montierbar auf 35-mm-DIN-Schiene
Spezifikationen:
Anschlüsse: 2x Ethernet; 1x CAN
CAN-Protokoll: CAN 2.0A und CAN 2.0B
BACnet-Protokoll: BACNet IP Slave
Datenraten CAN: Bis zu 1 Mbit/s
Datenraten BACnet: 10/100 Base-T Autosensing
CAN-Anschluss: 3-poliger 5-mm-Klemmenblock
BACnet-Anschluss: RJ45
Stromversorgung: 8-24VAC; 12-35 VDC
Stromversorgungsanschluss:
2-poliger 5-mm-Klemmenblock
Betriebstemperatur:
-40 °C bis +85 °C (-40 °F bis +185 °F)
Abmessungen:
120 mm x 23 mm x 107 mm (TxBxH)
Gewicht:
ca. 200g
Mechanische Befestigung:
35-mm-DIN-Schienenmontage
Fabrikat:  WD 70466
Typ:  HD67677-IP-A1
Artikel-Nummer: ra/95.GW-BA-2000
Menge: 1,000 St
Produkt:
  Artikel:
    Artikelkurztext: Gateway BACnet/IP Slave/CAN

**001.009.3 Sonder-Programmierung Regeltechnik**
Sonder-Programmierung Regeltechnik
Fabrikat:  Regeltechnik
Typ:  So-Programmierung
Artikel-Nummer: ra/Prg-Sonder
Sonder-Programmierung
- für einen ratiotherm-Standardregler
- mit ratiotherm Betriebssystem
- nach klar definierten Kundenwunsch.
- Ohne Hardware!
Leistungsumfang der So-Programmierung:
- Prüfung des Kostenrahmens
  und der Machbarkeit durch einen
  ratiotherm-Regeltechniker
- Erstellung eines Sonder-Hydraulikschema
  zur Freigabe durch den Auftraggeber.
- Programmierung des Kundenreglers
  nach erteilter Kunden-Freigabe.
Änderungswünsche
nach ausgeführter
Sonderprogrammierung
werden nach zusätzlichem Zeitaufwand
des Regeltechnikers und evtl.
notwendigen Regler-Zubehör
gesondert nachberechnet.
Fabrikat:  Regeltechnik
Typ:  So-Programmierung
Artikel-Nummer: ra/Prg-Sonder
Menge: 1,000 St
Produkt:
  Artikel:
    Artikelkurztext: Sonder-Programmierung Regeltechnik

**001.009.4 komplette Elektroverdrahtung zwischen Regelung,**
komplette Elektroverdrahtung zwischen Regelung,
Fühlern sowie dem Heizkreis und der TWE in der Zentrale
als Vollmontage bis 100 lfdm. im Schutzrohr
verlegen, einschl. aller erforderlichen
E-Leitungen, Schutzrohre, Klein- und
Befestigungsmaterial.
Menge: 1,000 Psch
Produkt:
  Artikel:
    Artikelkurztext: komplette Elektroverdrahtung zwischen Regelung,

**001.009.5 Erdung und Potentialausgleich der neuen Installationen Anschluss an den bestehe**
Erdung und Potentialausgleich der neuen Installationen
Anschluss an den bestehenden Potentialausgleich
Menge: 1,000 Psch
Produkt:
  Artikel:
    Artikelkurztext:
    Erdung und Potentialausgleich der neuen Installationen
    Anschluss an den bestehe

**001.009.6 Unterzähler beim Energieversorger beantragen**
Bearbeitung des Antrags für ein meldepflichtiges Gerät (BDEW Formular) durch einen eingetragenen Installationsbetrieb
Menge: 1,000 Stck
Produkt:
  Artikel:
    Artikelkurztext: Unterzähler beim Energieversorger beantragen

**001.009.7 Beantragung der Verbrauchseinrichtung**
Beantragung einer steuerbaren und schaltbaren Verbrauchseinrichtung
Beantragung des Wärmepumpentarifs
durch einen eingetragenen Installationsbetrieb
Menge: 1,000 Stck
Produkt:
  Artikel:
    Artikelkurztext: Beantragung der Verbrauchseinrichtung

**001.009.8 Beantragung der Leistungserhöhung bei den Stadtwerken Koordinierung und Abstimm**
Beantragung der Leistungserhöhung bei den Stadtwerken
Koordinierung und Abstimmung mit dem ausführenden Unternehmen der Stadtwerke
Menge: 1,000 Stck
Produkt:
  Artikel:
    Artikelkurztext:
    Beantragung der Leistungserhöhung bei den Stadtwerken
    Koordinierung und Abstimm

**001.009.9 Errichtung eines Zählerplatzes nach TAB Technischen Anschlussbedingungen) des EV**
Errichtung eines Zählerplatzes nach TAB Technischen Anschlussbedingungen) des EVUs(Energie Versorgungs Unternehmen)
durch einen eingetragenen Installationsbetrieb
Menge: 1,000 Stck
Produkt:
  Artikel:
    Artikelkurztext: Errichtung eines Zählerplatzes nach TAB Technischen Anschlussbedingungen) des EV

**001.009.10 Auf-Putz Zählerschrank mit 2 Zählerplätzen und APZ- und RFZ-Feld für max. Dauers**
*** Bedarfsposition ohne GB
Auf-Putz Zählerschrank mit 2 Zählerplätzen und APZ- und RFZ-Feld für max. Dauerstrom 44A
Menge: 1,000 Stck
Produkt:
  Artikel:
    Artikelkurztext: Auf-Putz Zählerschrank mit 2 Zählerplätzen und APZ- und RFZ-Feld für max. Dauers

**001.009.11 Zuleitung NYM 5x16² in PVC-Rohr M50**
*** Bedarfsposition ohne GB
Menge: 20,000 m
Produkt:
  Artikel:
    Artikelkurztext: Zuleitung NYM 5x16² in PVC-Rohr M50

**001.009.12 MI-Hauptleitungsverteiler 2x3xNH00 125A, 5pol. Zum Aufteilen der bestehende**
*** Bedarfsposition ohne GB
MI-Hauptleitungsverteiler
2x3xNH00  125A, 5pol.
Zum Aufteilen der bestehenden und neuen Abgänge:
Absicherung im HA bis 160A
Absicherung Hausanlage Bestand 3x100A
WP-Kaskade 3x50
Menge: 1,000 Stck
Produkt:
  Artikel:
    Artikelkurztext:
    MI-Hauptleitungsverteiler
    2x3xNH00  125A, 5pol.
    Zum Aufteilen der bestehende

**001.009.13 Steckdose 2-fach zum Anschluss eines Routers**
Menge: 2,000 Stck
Produkt:
  Artikel:
    Artikelkurztext: Steckdose 2-fach zum Anschluss eines Routers

**001.009.14 Zuleitung zu Steckdosen NYM-J 3x1,5 mm² PVC Mantelleitung**
Menge: 20,000 m
Produkt:
  Artikel:
    Artikelkurztext:
    Zuleitung zu Steckdosen
    NYM-J 3x1,5 mm² PVC Mantelleitung

**001.009.15 Kabelkanal 20x20 mm weiß**
Menge: 10,000 m
Produkt:
  Artikel:
    Artikelkurztext: Kabelkanal 20x20 mm weiß

#### Bereich 001.010 Inbetriebnahme

**001.010.1 Wasseraufbereitung VDI2035 als Dienstleistung**
Anlagenerstbefüllung mit vollentsalztem Wasser
als Dienstleistung inkl. Bereitstellung von
Mischbettharz-Patronen zur Senkung des
Härtegrades nach VDI 2035 auf Basis von
Vollentsalzung des Füll- und Ergänzungswassers.
Bei der Vollentsalzung werden nicht nur die Härtebildner (Ca, Mg), sondern auch alle Salze aus dem Füllwasser entfernt.
Menge: 1,000 Stck
Produkt:
  Artikel:
    Artikelkurztext: Wasseraufbereitung VDI2035 als Dienstleistung

*Hinweis: Hinweis zur nachfolgenden Pos.:*
Hinweis zur nachfolgenden Pos.:
Inbetriebnahme des BACnet Netzwerkes im Zusammenspiel
mit den Projektbeteiligten.

**001.010.2 Service-IBN Projekt**
*** Pauschalposition
Projektbezogene Inbetriebnahmepauschale
durch ratiotherm oder einem von uns
hierzu autorisiertem Unternehmen
zu einer begleitenden Inbetriebnahme/
Serviceleistung mit den ausführenden
Fachbetrieb (ohne Fahrt- und eventuelle
Übernachtungskosten)
für die komplett
- kältetechnisch
- hydraulisch
- elektrisch und
- regeltechnisch
- betriebsfertig installierte
- und auf Dichtigkeit geprüfte
  ratiotherm-Anlage
Notwendiges Material wird nach
tatsächlichem Verbrauch verrechnet.
Artikel-Nummer: ra/Service-IBN-Projekt
Menge: 1,000 psch
Produkt:
  Artikel:
    Artikelkurztext: Service-IBN Projekt

**001.010.3 Fahrzeug-/Fahrtkosten**
Fahrzeug-/Fahrtkosten
für An-/Abfahrt zu Vor-Ort-Leistungen
von einem ratiotherm Mitarbeiter
Gerechnet ab D-91795 Dollnstein.
Oder dem Firmensitz des autorisierten
Unternehmens.
- Abrechnung nach tatsächlich gefahrenen
  Kilometern
- verkehrsbedingte Umleitungen werden
  mitgerechnet.
Menge: 990,000 km
Produkt:
  Artikel:
    Artikelkurztext: Fahrzeug-/Fahrtkosten

**001.010.4 Service-IBN WP-MAX-AIR-Mono/Sole-AT**
Inbetriebnahmepauschale einer WP Max-Air-Mono
oder LoQ/HiQ mit Sole-Außenteil
durch einen Vor-Ort-Einsatz vom ratiotherm
Service-Team oder einem von uns hierzu
autorisierten Unternehmen
- zu einer begleitenden Service- und
  Inbetriebnahmeleistung zusammen mit
  dem ausführenden Fachbetrieb.
- bauseitige Leistungen sind gemäß der
  Inbetriebnahmefertigungsmeldung, die
  vor dem Serviceeinsatz an den Auftraggeber
  zugesandt wird auszuführen.
für die komplett
- hydraulisch
- elektrisch und
- regeltechnisch
- betriebsfertig installierte
  ratiotherm-Wärmepumpen-Anlage
- incl. Kontrolle der bauseits installierten
  hydraulischen Leitungen zwischen Speicher und
  Wärmepumpe
- incl. Kontrolle aller benötigten elektrischen
  Leitungen zur Inbetriebnahme
- incl. Inbetriebnahme nach allgemein
  anerkannten Regeln der Technik
- incl. erstellen eines Prüfprotokolls
- incl. Einstellen aller betriebsrelevanten Parameter
- ohne Fahrtkosten
- ohne evtl. notwendiger Übernachtung
- ohne evtl. anfallende Spesen
Menge: 1,000 St
Produkt:
  Artikel:
    Artikelkurztext: Service-IBN  WP-MAX-AIR-Mono/Sole-AT

*Hinweis: Hinweis zur nachfolgenden Pos.: Anfahrtskosten werden*
Hinweis zur nachfolgenden Pos.: Anfahrtskosten werden
pro Anfahrt gerechnet

**001.010.5 Übernachtungspauschale Servicetechniker**
Übernachtungspauschale Servicetechniker
- für Vor-Ort-Leistungen
- bei Arbeitseinsatz von mehr als 10h
  am Tag incl. Fahrzeit
Berechnung pro mitwirkenden ratiotherm
Mitarbeiter
Menge: 1,000 St
Produkt:
  Artikel:
    Artikelkurztext: Übernachtungspauschale Servicetechniker

**001.010.6 Leistungsbeschreibung:**
Leistungsbeschreibung:
Inbetriebnahme Fillcontrol Auto, Fillcontrol Auto Compact und Fillcontrol Smart durch den Kundendienst bestehend aus:
Einstellung der Anlage auf die vom Auftraggeber zu benennenden Betriebsparameter
Prüfung der Einstellung und Betriebsparameter sowie der Leistung der Anlage und Funktion im System
Alle Einstellwerte werden in einem Protokoll dokumentiert
Voraussetzungen:
Die statischen Ausdehnungsgefäße müssen bei allen Nachspeisesystem auf den laut Montage- und Betriebsanleitung vorgegebenen Druck voreingestellt sein.
Kundennutzen:
Zwar ist es durchaus möglich, dass Kunden eine vor kurzem gekaufte Anlage selbst in Betrieb nehmen, es gibt jedoch eine Reihe von Gründen, warum die Inbetriebnahme durch Reflex die bessere Idee ist.
Sicherheit, dass die Anlage für einen optimalen Betrieb eingestellt ist
Ausschluss von Schäden durch inkorrekte Inbetriebnahme damit Betriebssicherheit und Vermeidung von Zeit und Kosten für Ausfallzeiten
Inbetriebnahmetermin:
Die Dienstleistung erfolgt in der Regel ca. drei Wochen im lokalen Landes, International ca. sechs Wochen nach entsprechender Beauftragung.
Dienstleistungen des Service sind Nettokosten! Im Preis nicht enthalten sind bauseits entstehende Wartezeiten und Arbeiten, die durch unsachgemäße Installation bzw. nicht ordnungsgemäßen Zustand entstehen.
EAN Code: 4036705206702
Menge: 1,000 STK
Produkt:
  Artikel:
    Artikelkurztext: Leistungsbeschreibung:

#### Bereich 001.011 Insgemeinkosten

**001.011.1 Stunden der Lohngruppe eines Facharbeiters.**
Menge: 5,000 Std.
Produkt:
  Artikel:
    Artikelkurztext: Stunden der Lohngruppe eines Facharbeiters.

**001.011.2 Stunden der Lohngruppe eines Helfers.**
Menge: 5,000 Std.
Produkt:
  Artikel:
    Artikelkurztext: Stunden der Lohngruppe eines Helfers.

**001.011.3 Zuschlag für Nebenleistungen nach VOB**
Zuschlag für Nebenleistungen nach VOB wie folgt:
An- und Abfuhr der Materialien und Werkzeuge, die Prüfung bauseits gelieferte Materialien, Vorhalten der
Baustelleneinrichtungen, Fahrgelder,
Montagebeaufsichtigung, Einweisung des
Bedienerpersonals
Dokumentationsunterlagen
unter Mitlieferung
eindeutiger Betriebs- und Bedienungsanweisungen in doppelter Ausfertigung, Lieferung von
Revisionsplänen in doppelter Ausfertigung
1xPapier, 1xdigital auf einem Stick
einschl. aller Nachträge an die Bauaufsicht,
den TÜV, einschl. aller Abnahme- und
Gewährleistungsbescheinigungen und
Einregulierung der Rohrnetze.
pauschal auf alle vorgenannten Titel
Menge: 1,000 Psch
Produkt:
  Artikel:
    Artikelkurztext: Zuschlag für Nebenleistungen nach VOB

**001.011.4 Wartung der Wärmeerzeugungsanlagen**
*** Bedarfsposition ohne GB
Wartung der Wärmeerzeugungsanlagen
Wartung aller betriebsrelevanten Anlagenteile in den erforderlichen Intervallen entsprechend
Norm- und behördlichen Vorgaben, bestehend aus:
- Anfertigung eines Prüfbuches mit Angaben und Daten zur Inbetriebnahme, Änderungen etc. bei der  Erstprüfung
- Datum der nächsten wiederkehrenden Prüfung
- Datum und Protokoll der erfolgten Wartungen
- Beschreibung der Anlage/ technische
Dokumentation
- Jährliche Prüfung mit Funktionsprüfung aller angeschlossenen Bauteile, Regelung etc.
Ersatzteile und Verbrauchsmaterialien, soweit sie erforderlich sind, werden gesondert vergütet.
HINWEIS: Dem Angebot ist ein Wartungsvertrag mit entsprechender Ausgestaltung und dezidierter Beschreibung der Leistungen beizufügen!
Menge: 1,000 Jahr
Produkt:
  Artikel:
    Artikelkurztext: Wartung der Wärmeerzeugungsanlagen

### Titel 002 Provisorische Trinkwassererwärmung

#### Bereich 002.000 Elektrische Betriebsweise

*Hinweis: Provisorischer Betrieb des TWE*
Der TWE 400 Liter soll während der Umbauarbeiten provisorisch betrieben werden. In den Speicher soll ein elektrischer Heizstab eingesetzt werden.

**002.000.1 Elektrische Heizpatrone in den TWE einset**
TWE entleeren,
Elektrische Heizpatrone leihweise in den TWE einsetzen und während der Umbauarbeiten betreiben
TWE wieder in Betrieb nehmen
Menge: 1,000 Stck
Produkt:
  Artikel:
    Artikelkurztext: Elektrische Heizpatrone in den TWE einset

**002.000.2 Elektrischen Anschluss herstellen, und während der Umbauarbeiten betreiben**
Elektrischen Anschluss für die Heizpatrone herstellen, und während der Umbauarbeiten betreiben
Menge: 1,000 Stck
Produkt:
  Artikel:
    Artikelkurztext: Elektrischen Anschluss herstellen, und während der Umbauarbeiten betreiben

**002.000.3 Demontage der provisorischen TWE Trinkwassererwärmer, Rohrleitungen, elektris**
Demontage der provisorischen TWE
Trinkwassererwärmer, Rohrleitungen, elektrischen Anschluss demontieren und fachgerecht entsorgen.
Rückbau der Rohrabzweige in den Trinkwasserleitungen
Ergänzung der Rohleitungsdämmung am Ort der demontierten Abzweige
Menge: 1,000 Stck
Produkt:
  Artikel:
    Artikelkurztext:
    Demontage der provisorischen TWE
    Trinkwassererwärmer, Rohrleitungen, elektris

### Titel 003 Gas-Brennwertanlage

#### Bereich 003.001 Brennwertgerät

**003.001.1 Gas-Brennwertgerät, wandhängend bis 47 kW, 840x440x365**
Gas-Brennwertgerät mit hochwertiger
Glas-Optik (aus PMMA)
 Mit Basisausstattung für flexible hydraulische
Einbindung
 Einfache Bedienung am 5" Farb-Touch Bedienfeld UI 800
mit integrierter EMS-Systemreglerfunktion für bis zu
vier Heizkreise
 Optimiert für den Einsatz in Gebäuden mit geringem
Energiebedarf
 Aluminium-Silizium Wärmeblock mit optimimaler
Zugänglichkeit bei der Wartung
 Hoher Modulationsbereich bis 1:10
 zertifiziert für bis zu 20% Wasserstoffbeimischung
 Auslieferung vorjustiert auf Erdgas E/ H. Anpassung
auf Erdgas LL/L durch Einstellung an der Gasarmatur
 Messtechnische Verbrauchsdatenerfassung nach BEG
integriert
 Gegen Verschmutzung robuste Hocheffizienzpumpe
 Automatischer Entlüfter
 Sicherheitsventil
 Temperaturbegrenzer
 Im Lieferumfang enthalten: Außentemperaturfühler für
außentemperaturgeführte Regelung mit dem Bedienfeld
UI800
Gutschein für ein
Kommunikationsmodul K 40 RF im Lieferumfang enthalten.
Zur einfachen Vernetzung mit HomeCom Pro und HomeCom
Easy
Hinweise:
Gasart: Erdgas E
Klasse für die jahreszeitbedingte
Raumheizungs-Energieeffizienz: A
Energieeffizienzklassen-Spektrum: A+++ -> D
Jahreszeitbedingte Raumheizungs-Energieeffizienz: 94 %
Nennwärmeleistung bei 80/60 °C: 48 kW
Schallleistungspegel in Innenräumen: 55 dB
min. Nennwärmeleistung (50/30°C): 21,1 kW
max. Nennwärmeleistung (50/30°C): 49,8 kW
min. Nennwärmeleistung (80/60°C): 19,6 kW
max. Nennwärmeleistung (80/60°C): 47,8 kW
min. Nennwärmebelastung Heizung: 20 kW
max. Nennwärmebelastung Heizung: 48,9 kW
max. Vorlauftemperatur: 85 °C
Vor- und Rücklauf Heizung: 1" Zoll
Gasanschluss: 1" Zoll
Abgasrohranschluss: 80 O mm
Luft/Abgasrohranschluss: 125 O mm
elektrischer Anschluss: 230 V
elektrische Frequenz: 50 Hz
elektrische Leistungsaufnahme: 167 W
Schutzart (EN 60529): IPX4D
Höhe: 840 mm
Breite: 440 mm
Tiefe: 365 mm
Nettogewicht: 51 kg
Eingestellt auf Erdgas E
oder gleichwertig
geplantes Fabrikat: Bosch, GC9800iW 50 H 23
angebotenes Fabrikat: '.........'
Menge: 1,000 ST
Produkt:
  Artikel:
    Artikelkurztext:
    Gas-Brennwertgerät, wandhängend
    bis 47 kW, 840x440x365

**003.001.2 Kaskadenmodul, 0-10V Schnittstelle**
Kaskadenmodul zum Regeln von bis zu 4
Heizgeräten in Kaskadenfolge
 Max. fünf Module MC 400 können gemeinsam eingesetzt,
bis zu 16 Wärmeerzeuger ansteuern
 verschiedene Kaskadenstrategien einfach über
Kodierschalter wählbar
 Schnittstellenmodul für Gebäudeleitsysteme über 0-10V
Regel-Ein- und Ausgänge bzw. On/Off-Regel-Eingang
 Separater Regeleingang: On/Off für max.
Kaskadenleistung z.B. für Warmwasserbereitung
 0-10 V Ausgangssignal der aktuellen Kaskadenleistung
und Störmeldeausgang 230 VAC
Hinweise:
Notwendiges Zubehör: 1x Vorlauffühler (nicht im
Lieferumfang)
BUS-Schnittstelle EMS 2: EMS2
Nennspannung: 230 V AC
Frequenz: 50 Hz
Sicherung: 5 V/AT
Leistungsaufnahme - Standby: 1 W
Max. Stromstärke pro Anschluss (PC1): 1,7 A
Schutzklasse: I
Schutzart: IP44 IP
Breite: 246 mm
Höhe: 184 mm
Tiefe: 61 mm
oder gleichwertig
geplantes Fabrikat: Bosch, MC 400
angebotenes Fabrikat: '.........'
Menge: 1,000 ST
Produkt:
  Artikel:
    Artikelkurztext: Kaskadenmodul, 0-10V Schnittstelle

**003.001.3 Montageanschlussplatte Erdgas**
Montageanschlussplatte für Heizungsbauer-Geräte
 Für Erdgas, mit Anschlussverschraubungen
 Heizkreis R 1
 Gasanschlussstutzen R 3/4
oder gleichwertig
geplantes Fabrikat: Bosch
angebotenes Fabrikat: '.........'
Menge: 1,000 ST
Produkt:
  Artikel:
    Artikelkurztext: Montageanschlussplatte Erdgas

**003.001.4 Serviceset R 1 mit TAE, Aufputz**
Service-Paket für Aufputzinstallation
 2 Wartungshähne R 1
 Durchgangsform
 1 Gashahn R 3/4, Durchgangsform mit thermischer
Absperrvorrichtung
 Für Erd- und Flüssiggas
oder gleichwertig
geplantes Fabrikat: Bosch
angebotenes Fabrikat: '.........'
Menge: 1,000 ST
Produkt:
  Artikel:
    Artikelkurztext: Serviceset R 1 mit TAE, Aufputz

**003.001.5 Ausdehnungsgefäß zum Einbau, 12 L**
Ausdehnungsgefäß zum Einbau in Geräte
 von 20 kW bis 50 kW.
 12 l Inhalt, 0,75 bar Vordruck
oder gleichwertig
geplantes Fabrikat: Bosch
angebotenes Fabrikat: '.........'
Menge: 1,000 ST
Produkt:
  Artikel:
    Artikelkurztext: Ausdehnungsgefäß zum Einbau, 12 L

**003.001.6 Trichtersiphon**
Trichtersiphon Hostalen
 Anschluss R 1 mit Schieberosette
oder gleichwertig
geplantes Fabrikat: Bosch
angebotenes Fabrikat: '.........'
Menge: 1,000 ST
Produkt:
  Artikel:
    Artikelkurztext: Trichtersiphon

**003.001.7 Strangregulierventil DN25 Kvs 8,59 Innengewinde 1" mit Entleerung**
Strangregulierventil
Strangregulierventil mit Voreinstellung in
Schrägsitzbauweise für Heizungs-, Klima- und
Industrieanlagen. Gehäuse und Innengarnitur aus
Korrosionsbeständigem, entzinkungsresistentem
AMETAL-C. Stufenlose Voreinstellung durch
Hubbegrenzung und digitaler Anzeige im Handrad,
plombierbar.
oder gleichwertig
geplantes Fabrikat: STAD, IMI TA
angebotenes Fabrikat: '.........'
Menge: 1,000 ST
Produkt:
  Artikel:
    Artikelkurztext:
    Strangregulierventil DN25 Kvs 8,59
    Innengewinde 1" mit Entleerung

**003.001.8 Schlammabscheider mit Isolierung, DN32**
Magnetit-/Schlammabscheider mit
leistungssteigernder magnetischer Unterstützung durch
abnehmbaren, externen Magnet, mit Isolierung.
 Technische Daten:
 Rohranschluss: Innengewinde, Nennweite: DN 32,
Einbaulänge: 128 mm
 Max. Durchfluss: 3,6 m3/h
 Max. Betriebsdruck: 10 bar
 Fließgeschwindigkeit: Druckverlust 1,00 m/s: 2,2 kPa
 Max. Temperatur: 110 °C
 Inhalt: 0,75 Liter
 Gewicht: 3,6 kg
oder gleichwertig
geplantes Fabrikat: Bosch, H-SD 32
angebotenes Fabrikat: '.........'
Menge: 1,000 ST
Produkt:
  Artikel:
    Artikelkurztext: Schlammabscheider mit Isolierung, DN32

**003.001.9 Inbetriebnahme**
Inbetriebnahme des Gas-Brennwertgerätes
Erstellung eines Messprotokolls
Menge: 1,000 St
Produkt:
  Artikel:
    Artikelkurztext: Inbetriebnahme

#### Bereich 003.002 Abgasleitung

*Hinweis: Die ausgeschriebene Abgasleitung wird in den vorhandenen Schornstein aus Formsteinen mit rundem Abgasschacht eingezogen.*
Die ausgeschriebene Abgasleitung wird in den vorhandenen, gemauerten Schornstein mit den Innenmaßen von 150x150 mm  eingezogen.Es ist eine raumluftunabhängige Betriebsweise geplant.
Der vorhandene Kaminzug verläuft lotrecht mit einer Gesamtlänge von ca. 18 lfdm. Der Schornsteinkopf ist über die Dachkonstruktion ohne zusätzliche Steigeinrichtungen zugänglich.
Die Abgasverbindungsleitung verläuft über den Kellerflur.
Sämtliche damit verbundene Montageleistungen sind in die Einheitspreise einzurechnen.
oder gleichwertig
geplantes Fabrikat: Bosch
angebotenes Fabrikat: '.........'

**003.002.1 Abgas-Standardpaket Schacht starr, 80/125, 10m, RLU**
Abgasleitung in den Schacht einbauen, nicht mehr benötigte Öffnungen verschließen, Belüftungsgitter und Reinigungstür einmaueren.
Schachtpaket starr, 80/125 - 80 mm, 10 m,
raumluftunabhängig, Edelstahl, Anschluss am Gerät oben
Paket besteht aus:
Abgaszubehör FC-Set80-C93x (oben),
Grundbausatz
C93x, d:80/125mm, Edelstahl,
Abgaszubehör FC-Set-SR80,
Set Abgasrohre d:80 mm,
10m + Prüfrohr,
oder gleichwertig
geplantes Fabrikat: Bosch
angebotenes Fabrikat: '.........'
Menge: 1,000 ST
Produkt:
  Artikel:
    Artikelkurztext:
    Abgas-Standardpaket
    Schacht starr, 80/125, 10m, RLU

**003.002.2 Doppelrohrbogen 45 Gr, d:80/125mm**
*** Bedarfsposition ohne GB
Konzentrischer Bogen d: 80/125, 45°
oder gleichwertig
geplantes Fabrikat: Bosch
angebotenes Fabrikat: '.........'
Menge: 2,000 ST
Produkt:
  Artikel:
    Artikelkurztext: Doppelrohrbogen 45 Gr, d:80/125mm

**003.002.3 Abgaszubehör Rohr konzentrisch d:80/125 mm, L:1,0 m**
Konzentrisches Rohr d: 80/125, 1 m
oder gleichwertig
geplantes Fabrikat: Bosch
angebotenes Fabrikat: '.........'
Menge: 4,000 ST
Produkt:
  Artikel:
    Artikelkurztext:
    Abgaszubehör
    Rohr konzentrisch d:80/125 mm, L:1,0 m

**003.002.4 Abgaszubehör Abgas- oder Luftrohr, d:80mm, L:2,0m**
Abgasrohr d: 80, 2 m
oder gleichwertig
geplantes Fabrikat: Bosch
angebotenes Fabrikat: '.........'
Menge: 5,000 ST
Produkt:
  Artikel:
    Artikelkurztext:
    Abgaszubehör
    Abgas- oder Luftrohr, d:80mm, L:2,0m

**003.002.5 Abgaszubehör 3 Abstandshalter, d:80 mm**
*** Grundposition ZZ 1.0
Abstandshalter d: 80 (3 Stück)
Hersteller: Bosch Thermotechnik GmbH
oder gleichwertig
geplantes Fabrikat: Bosch
angebotenes Fabrikat: '.........'
Menge: 2,000 ST
Produkt:
  Artikel:
    Artikelkurztext:
    Abgaszubehör
    3 Abstandshalter, d:80 mm

**003.002.6.a Druckdichte Abgasleitung aus Edelstahl liefern und nach den technischen Richtlin**
*** Wahlposition ZZ 1.1
Druckdichte Abgasleitung aus Edelstahl liefern und nach den technischen Richtlinien für Querschnittsveränderungen in den vorhandenen Schacht einbauen.
Lichte Weite 100 m dichtungslose Verbindung zur Erhöhung des Ringspalts
Höhe ca. 16m
einschließlich der erforderlichen Stemm- und Maurerarbeiten im Bereich des Anschlusses.
Fabrikat der Planung:  Raab, EW-Alkon
angebotenes Fabrikat: '.........'

Einwandige Verbindungsleitung vom Heizgerät zum Schornstein in Elementbauweise aus Kunststoffrohr
D 100 mm, bis zu 2,5 m lang und 2 Bogen
Fabrikat der Planung:  Raab, EW-Alkon
angebotenes Fabrikat: '.........'
Menge: 1,000 Stck
Produkt:
  Artikel:
    Artikelkurztext: Druckdichte Abgasleitung aus Edelstahl liefern und nach den technischen Richtlin

**003.002.7 Neutralisationseinrichtung**
Neutralisationseinrichtung mit
Wandhalterung
Fuer Brennwertkessel 35 bis 60 kW, mit
Neutralisationsgranulat.
oder gleichwertig
geplantes Fabrikat: Bosch
angebotenes Fabrikat: '.........'
Menge: 1,000 ST
Produkt:
  Artikel:
    Artikelkurztext: Neutralisationseinrichtung

**003.002.8 Wellschlauch 19x70/200**
Verbindungsschlauch
Zum Anschluss der Neutralisationsanlage
oder des Aktivkohlefilters an den
bauseitigen Abfluss
oder gleichwertig
geplantes Fabrikat: Bosch
angebotenes Fabrikat: '.........'
Menge: 1,000 ST
Produkt:
  Artikel:
    Artikelkurztext: Wellschlauch 19x70/200

**003.002.9 Kondensatableitung bestehend aus: bis 5 m HT-Rohr DN 50 Sperrfix Geruchverschl**
Kondensatableitung bestehend aus:
bis 5 m HT-Rohr DN 50
Sperrfix Geruchverschluss DN 50, eigensicher gegen Rückstau
Anschluss an das vorhandene Abwassersystem herstellen DN 100
Menge: 1,000 Stck
Produkt:
  Artikel:
    Artikelkurztext:
    Kondensatableitung bestehend aus:
    bis 5 m HT-Rohr DN 50
    Sperrfix Geruchverschl

**003.002.10 Kondensathebeanlage**
*** Bedarfsposition ohne GB
Kondensathebeanlage
Automatische Kondensathebeanlage mit
max. 5 mWS:
- Zentrifugalpumpe 230 V / 70 W
- Sammelbehaelter 2 l
- Druckschlauch 5 m
- Rueckflussverhinderer
- Alarmkontakt: Wechsler (potenzialfrei)
250 V/4 A (ohmsche Last)
oder gleichwertig
geplantes Fabrikat: Bosch
angebotenes Fabrikat: '.........'
Menge: 1,000 ST
Produkt:
  Artikel:
    Artikelkurztext: Kondensathebeanlage

#### Bereich 003.003 Gasleitung

*Hinweis: Vorbemerkungen Gasleitungen*
Vorbemerkungen Gasleitungen
Das Gasleitungsnetz wird aus Kupferrohr mit Preßverbindungen hergestellt. Die Rohrleitungen
werden mit Rohrbefestigung aus verzinktem Stahl, mit Schalldämmeinlagen fixiert. In Wand- und
Deckendurchbrüchen sowie für die Durchdringung von Schächten und Durchbrüchen gelten die
Abstandregeln nach MLAR. Befestigungen und Stützweiten sind dem Rohrdurchmesser anzupassen und gem. Herstellerunterlage auszuführen.

**003.003.1 Demontage der vorhandenen Gasleitung ab Gaszähler Gaszähler: 2-Rohr Zähler BK**
Demontage der vorhandenen Gasleitung
ab Gaszähler
Gaszähler: 2-Rohr Zähler BK-G6 A
Gasleitung: Gewinderohr DN 50
Menge: 8,000 m
Produkt:
  Artikel:
    Artikelkurztext:
    Demontage der vorhandenen Gasleitung
    ab Gaszähler
    Gaszähler: 2-Rohr Zähler BK

**003.003.2 Gasströmungswächter**
BEE Gasströmungswächter fürd die Gasinstallation GSW57-40-160-Al
Menge: 1,000 Stck
Produkt:
  Artikel:
    Artikelkurztext: Gasströmungswächter

**003.003.3 Kupferrohr Sanco-DVGW EN 1057 42x1,5mm**
Kupferrohr Sanco-DVGW EN 1057 42 x 1.5mm
hart in Stangen R290 liefern und montieren
Menge: 8,000 m
Produkt:
  Artikel:
    Artikelkurztext: Kupferrohr Sanco-DVGW EN 1057 42x1,5mm

**003.003.4 Formstück oder Bogen aus Kupfer DN 42 für die**
*** Grundposition ZZ 1.0
Formstück oder Bogen aus Kupfer DN 42 für die
Gasinstallation in unterschiedlichen
Winkelgraden
entsprechend DVGW EN 12057 liefern und
montieren
Menge: 10,000 Stck
Produkt:
  Artikel:
    Artikelkurztext: Formstück oder Bogen aus Kupfer DN 42 für die

**003.003.5 Anschlußstück für Gaszähler**
*** Bedarfsposition ohne GB
Anschlußstück für Zweirohrgaszähler
liefern und montieren
Menge: 1,000 St
Produkt:
  Artikel:
    Artikelkurztext: Anschlußstück für Gaszähler

**003.003.6 Prüfung und Inbetriebnahme der Gasleitung nach**
Prüfung und Inbetriebnahme der Gasleitung nach
DVGW-TRGI 2008
Menge: 1,000 St
Produkt:
  Artikel:
    Artikelkurztext: Prüfung und Inbetriebnahme der Gasleitung nach

**003.003.7 Inbetriebsetzungsantrag und**
Inbetriebsetzungsantrag und Benachrichtigung an den Schornsteinfegermeister bearbeiten
Menge: 1,000 Stck
Produkt:
  Artikel:
    Artikelkurztext: Inbetriebsetzungsantrag und

**003.003.8 Begleitung bei der Abnahme der Abgasanlage durch den Schornsteinfegermeister**
Menge: 1,000 Stck
Produkt:
  Artikel:
    Artikelkurztext: Begleitung bei der Abnahme der Abgasanlage durch den Schornsteinfegermeister
